# Marquesina de protección de paso peatonal en el interior del edificio

- Propiedad del archivo: CYPE INGENIEROS, S.A.
- Formato: FIEBDC-3/2002
- Ámbito geográfico: Paraguay
- Divisa: PYG
- Costes indirectos: 3.00 %
- Gastos generales: 13.00 %
- Beneficio industrial: 6.00 %
- IVA: 10.00 %

## Y Seguridad y salud

### YC Sistemas de protección colectiva

#### YCM Escaleras, marquesinas, pasarelas y plataformas

**YCM026** m Marquesina de protección de paso peatonal en el interior del edificio.
Marquesina de protección de paso peatonal en el interior del edificio ante la posible caída de objetos formada por: estructura metálica tubular de 1,00 m de ancho y 3,00 m de altura, amortizable en 8 usos y plataforma de tablero de madera de pino de 22 mm de espesor, reforzado en su parte inferior por tabloncillos clavados con puntas planas de acero, en sentido contrario, amortizable en 4 usos.
Criterio de medición de proyecto: Longitud medida según Estudio o Estudio Básico de Seguridad y Salud.
Criterio de medición de obra: Se medirá la longitud realmente montada según especificaciones de Estudio o Estudio Básico de Seguridad y Salud.

| Código | Ud | Descripción | Rendimiento | Precio | Importe |
|---|---|---|---|---|---|
| mt50spa010g | Ud | Pórtico de andamio metálico tubular de 1 m de ancho y 3 m de altura. (material) | 0.067 | 206781.00 | 13854.33 |
| mt50spa020c | Ud | Diagonalización de arriostramiento para módulo de andamio de 3 m de altura. (material) | 0.134 | 99828.00 | 13376.95 |
| mt50spa030a | Ud | Base regulable para pórtico. (material) | 0.134 | 118797.00 | 15918.80 |
| mt50spa040d | Ud | Longitudinal para andamio de 3 m de longitud. (material) | 0.067 | 69550.00 | 4659.85 |
| mt13blm010d | m² | Tablero de madera de pino hidrofugada, espesor 22 mm. (material) | 0.375 | 62200.00 | 23325.00 |
| mt50spa050g | m³ | Tabloncillo de madera de pino, dimensiones 15x5,2 cm. (material) | 0.007 | 2627064.00 | 18389.45 |
| mt50sph020 | kg | Puntas planas de acero de 20x100 mm. (material) | 0.019 | 7480.00 | 142.12 |
| mo119 | h | Oficial 1ª Seguridad y Salud. (mano de obra) | 0.397 | 71617.94 | 28432.32 |
| mo120 | h | Peón Seguridad y Salud. (mano de obra) | 0.397 | 44181.01 | 17539.86 |
| % | % | Herramientas | 2 % | 135638.68 | 2712.77 |
|  |  | Costes directos |  |  | 138351.45 |
