# Pasarela peatonal de circulación

- Propiedad del archivo: CYPE INGENIEROS, S.A.
- Formato: FIEBDC-3/2002
- Ámbito geográfico: Paraguay
- Divisa: PYG
- Costes indirectos: 3.00 %
- Gastos generales: 13.00 %
- Beneficio industrial: 6.00 %
- IVA: 10.00 %

## Y Seguridad y salud

### YC Sistemas de protección colectiva

#### YCM Escaleras, marquesinas, pasarelas y plataformas

**YCM050** m Pasarela peatonal de circulación.
Protección de paso peatonal entre dos puntos de la estructura situados al mismo nivel, salvando huecos de 3 m de longitud máxima, mediante pasarela de circulación de madera de pino, de 1,00 m de ancho útil, con plataforma formada por tablones de 20x7,2 cm, cosidos por clavazón, con 400 kg de capacidad de carga, barandas laterales de 1,00 m de altura formadas por zócalos de tabloncillo de 15x5,2 cm, pasamanos laterales de tabla de 12x2,7 cm, con travesaño lateral de tabloncillo de 15x5,2 cm, todo ello fijado con clavos de acero a montantes de madera de 7x7 cm colocados cada metro a lo largo de los laterales de la plataforma, amortizable en 3 usos, apoyada en la estructura. Incluso anclajes y flejes de acero galvanizado para la fijación de la pasarela a la losa.
Criterio de medición de proyecto: Longitud medida según Estudio o Estudio Básico de Seguridad y Salud.
Criterio de medición de obra: Se medirá la longitud realmente montada según especificaciones de Estudio o Estudio Básico de Seguridad y Salud.

| Código | Ud | Descripción | Rendimiento | Precio | Importe |
|---|---|---|---|---|---|
| mt50spa050m | m³ | Tablón de madera de pino, dimensiones 20x7,2 cm. (material) | 0.024 | 2716117.00 | 65186.81 |
| mt50spa050g | m³ | Tabloncillo de madera de pino, dimensiones 15x5,2 cm. (material) | 0.010 | 2627064.00 | 26270.64 |
| mt50spa050a | m³ | Tabla de madera de pino, dimensiones 12x2,7 cm. (material) | 0.002 | 2671591.00 | 5343.18 |
| mt50spa052a | m | Montante de madera de pino, de 7x7 cm. (material) | 1.333 | 16030.00 | 21367.99 |
| mt50spa101 | kg | Clavos de acero. (material) | 0.064 | 11577.00 | 740.93 |
| mt08eme051b | m | Fleje de acero galvanizado, de fijación. (material) | 0.100 | 1793.00 | 179.30 |
| mt26ahi106a | Ud | Anclaje mecánico tipo tornillo de cabeza avellanada con estrella interior de seis puntas para llave Torx, de acero galvanizado, 8x65 15/-/-, de 8 mm de diámetro y 65 mm de longitud, para fijación sobre elementos de hormigón, fisurados o no fisurados. (material) | 0.500 | 21422.00 | 10711.00 |
| mo119 | h | Oficial 1ª Seguridad y Salud. (mano de obra) | 0.397 | 71617.94 | 28432.32 |
| mo120 | h | Peón Seguridad y Salud. (mano de obra) | 0.198 | 44181.01 | 8747.84 |
| % | % | Herramientas | 2 % | 166980.01 | 3339.60 |
|  |  | Costes directos |  |  | 170319.61 |
