# Ducto de descarga de escombros

- Propiedad del archivo: CYPE INGENIEROS, S.A.
- Formato: FIEBDC-3/2002
- Ámbito geográfico: Paraguay
- Divisa: PYG
- Costes indirectos: 3.00 %
- Gastos generales: 13.00 %
- Beneficio industrial: 6.00 %
- IVA: 10.00 %

## Y Seguridad y salud

### YC Sistemas de protección colectiva

#### YCV Protección contra vertidos

**YCV010** m Ducto de descarga de escombros.
Suministro, montaje y desmontaje de ducto de descarga para disposición final de escombros, compuesta por 3 tubos y 1 tolva de polietileno, de 49 cm de diámetro superior y 40 cm de diámetro inferior, con soportes y cadenas metálicas, por cada planta de hasta 3 m de altura libre, amortizable en 5 usos, fijada a la losa mediante puntales metálicos telescópicos, accesorios y elementos de sujeción, amortizables en 5 usos.
Criterio de medición de proyecto: Longitud medida según Estudio o Estudio Básico de Seguridad y Salud.
Criterio de medición de obra: Se medirá la longitud realmente montada según especificaciones de Estudio o Estudio Básico de Seguridad y Salud.

| Código | Ud | Descripción | Rendimiento | Precio | Importe |
|---|---|---|---|---|---|
| mt50spc010 | Ud | Tubo de descarga de escombros, de polietileno, de 49 cm de diámetro superior, 40 cm de diámetro inferior y 106 cm de altura, con soportes y cadenas metálicas. (material) | 0.182 | 256862.00 | 46748.88 |
| mt50spc020 | Ud | Tolva, de polietileno, para ducto de descarga de escombros, de 49 cm de diámetro superior, 40 cm de diámetro inferior y 86,5 cm de altura, con soportes y cadenas metálicas. (material) | 0.061 | 345435.00 | 21071.54 |
| mt50spc030 | Ud | Accesorios y elementos de sujeción de ducto de descarga de escombros. (material) | 0.200 | 20460.00 | 4092.00 |
| mt50spa081a | Ud | Puntal metálico telescópico, de hasta 3 m de altura. (material) | 0.121 | 118422.00 | 14329.06 |
| mo120 | h | Peón Seguridad y Salud. (mano de obra) | 0.529 | 41172.67 | 21780.34 |
| % | % | Herramientas | 2 % | 108021.82 | 2160.44 |
|  |  | Costes directos |  |  | 110182.26 |
