# Transporte de caseta prefabricada

- Propiedad del archivo: CYPE INGENIEROS, S.A.
- Formato: FIEBDC-3/2002
- Ámbito geográfico: Paraguay
- Divisa: PYG
- Costes indirectos: 3.00 %
- Gastos generales: 13.00 %
- Beneficio industrial: 6.00 %
- IVA: 10.00 %

## Y Seguridad y salud

### YP Instalaciones provisionales de higiene y bienestar

#### YPC Casetas (alquiler/construcción/adaptación de locales)

**YPC060** Ud Transporte de caseta prefabricada.
Transporte de caseta prefabricada de obra, hasta una distancia máxima de 200 km.
Incluye: Descarga y posterior recogida del módulo con camión grúa.
Criterio de medición de proyecto: Número de unidades previstas, según Estudio o Estudio Básico de Seguridad y Salud.
Criterio de medición de obra: Se medirá el número de unidades realmente transportadas según especificaciones de Estudio o Estudio Básico de Seguridad y Salud.

| Código | Ud | Descripción | Rendimiento | Precio | Importe |
|---|---|---|---|---|---|
| mt50cas060 | Ud | Transporte de caseta prefabricada de obra, entrega y recogida. (material) | 1.000 | 1718937.00 | 1718937.00 |
| mo120 | h | Peón Seguridad y Salud. (mano de obra) | 1.128 | 41172.67 | 46442.77 |
| % | % | Herramientas | 2 % | 1765379.77 | 35307.60 |
|  |  | Costes directos |  |  | 1800687.37 |
