# Marca vial longitudinal

- Propiedad del archivo: CYPE INGENIEROS, S.A.
- Formato: FIEBDC-3/2002
- Ámbito geográfico: Paraguay
- Divisa: PYG
- Costes indirectos: 3.00 %
- Gastos generales: 13.00 %
- Beneficio industrial: 6.00 %
- IVA: 10.00 %

## Y Seguridad y salud

### YS Señalización provisional de obras

#### YSH Señalización horizontal

**YSH010** m Marca vial longitudinal.
Aplicación manual de pintura alcídica color amarillo, para marca vial longitudinal discontinua, de 50 cm de ancho, para preaviso de una bifurcación.
Incluye: Premarcaje. Aplicación manual de la mezcla.
Criterio de medición de proyecto: Longitud medida según Estudio o Estudio Básico de Seguridad y Salud.
Criterio de medición de obra: Se medirá, a cinta corrida, la longitud realmente ejecutada según especificaciones de Estudio o Estudio Básico de Seguridad y Salud.

| Código | Ud | Descripción | Rendimiento | Precio | Importe |
|---|---|---|---|---|---|
| mt27mvh030b | kg | Pintura alcídica color amarillo. (material) | 0.102 | 31088.00 | 3170.98 |
| mo119 | h | Oficial 1ª Seguridad y Salud. (mano de obra) | 0.029 | 66739.25 | 1935.44 |
| mo120 | h | Peón Seguridad y Salud. (mano de obra) | 0.015 | 41172.67 | 617.59 |
| % | % | Herramientas | 2 % | 5724.01 | 114.48 |
|  |  | Costes directos |  |  | 5838.49 |
