# Excavación por bataches para investigación de fundación de interés histórico

- Propiedad del archivo: CYPE Ingenieros S.A.
- Formato: FIEBDC-3/2016
- Programa: Generador de precios de la construcción. CYPE Ingenieros, S.A.
- Fecha: 09/04/2024
- Ámbito geográfico: Paraguay
- Divisa: PYG
- Costes indirectos: 3 %
- Gastos generales: 13 %
- Beneficio industrial: 6 %
- IVA: 10 %

## 0 Trabajos preliminares

### 0G Trabajos arqueológicos

#### 0GE Excavaciones arqueológicas y transportes

**0GE040** m³ Excavación por bataches para investigación de fundación de interés histórico.
Excavación por bataches para investigación de fundación de interés histórico, con posible aparición de materiales arqueológicos entre 1 y 1,5 m de profundidad, mediante vaciado de terreno de dureza media, realizada con medios manuales, que tiene como fin el desalojo volumétrico de los espacios originales circundantes a la fundación, con existencia de depósitos de diferentes orígenes, ejecutada por bataches y con seguimiento arqueológico a pie de obra. Incluso carga de tierras y materiales arqueológicos encontrados, y transporte con medios manuales, a punto de inspección arqueológica, para tratamiento de los mismos.
Incluye: Replanteo en el terreno. Excavación y extracción de tierras. Carga a camión de las tierras excavadas.
Criterio de medición de proyecto: Volumen medido según documentación gráfica de Proyecto.
Criterio de medición de obra: Se medirá el volumen realmente excavado según especificaciones de Proyecto.

| Código | Ud | Descripción | Rendimiento | Precio | Importe |
|---|---|---|---|---|---|
| mo000 | h | arqueólogo. (mano de obra) | 1.36 | 97107.76 | 132066.554 |
| mo112 | h | Ayudante especializado de construcción. (mano de obra) | 12.257 | 41846.53 | 512912.918 |
| % | % | Herramientas | 2 % | 644979.472 | 12899.589 |
|  |  | Costes directos |  |  | 657879.061 |
