# Carga y transporte mecánico de materiales arqueológicos hasta el punto de almacenamiento

- Propiedad del archivo: CYPE Ingenieros S.A.
- Formato: FIEBDC-3/2016
- Programa: Generador de precios de la construcción. CYPE Ingenieros, S.A.
- Fecha: 09/04/2024
- Ámbito geográfico: Paraguay
- Divisa: PYG
- Costes indirectos: 3 %
- Gastos generales: 13 %
- Beneficio industrial: 6 %
- IVA: 10 %

## 0 Trabajos preliminares

### 0G Trabajos arqueológicos

#### 0GE Excavaciones arqueológicas y transportes

**0GE080** m³ Carga y transporte mecánico de materiales arqueológicos hasta el punto de almacenamiento.
Carga y transporte mecánico de materiales arqueológicos, embalados, paletizados y depositados en el punto de acopio dentro del propio yacimiento hasta el punto de almacenamiento, situado a una distancia no limitada. Incluso descarga y acopio de los mismos en la zona designada.
Incluye: Carga sobre camión de los materiales arqueológicos. Transporte y descarga. Acopio en la zona designada.
Criterio de medición de proyecto: Volumen medido según documentación gráfica de Proyecto.
Criterio de medición de obra: Se medirá el volumen realmente transportado según especificaciones de Proyecto.

| Código | Ud | Descripción | Rendimiento | Precio | Importe |
|---|---|---|---|---|---|
| mq04cag010b | h | Camión con grúa de hasta 10 t. (maquinaria) | 0.141 | 353345 | 49821.645 |
| mo112 | h | Ayudante especializado de construcción. (mano de obra) | 2.313 | 41846.53 | 96791.024 |
| % | % | Herramientas | 2 % | 146612.669 | 2932.253 |
|  |  | Costes directos |  |  | 149544.922 |
