# Conexión de la acometida del edificio a la red general de saneamiento del municipio a través de registro cloacal

- Propiedad del archivo: CYPE Ingenieros S.A.
- Formato: FIEBDC-3/2016
- Programa: Generador de precios de la construcción. CYPE Ingenieros, S.A.
- Fecha: 09/11/2024
- Ámbito geográfico: Paraguay
- Divisa: PYG
- Costes indirectos: 3 %
- Gastos generales: 13 %
- Beneficio industrial: 6 %
- IVA: 10 %

## A Preparación del terreno

### AS Red cloacal

#### ASB Acometidas

**ASB020** Ud Conexión de la acometida del edificio a la red general de saneamiento del municipio a través de registro cloacal.
Conexión de la acometida del edificio a la red general de saneamiento del municipio a través de registro cloacal. Incluso junta flexible para el empalme de la acometida y mortero de cemento para repaso y bruñido en el interior del pozo.
Criterio de valoración económica: El precio no incluye la excavación ni el registro cloacal.
Incluye: Replanteo y trazado de la conexión en el registro cloacal. Rotura del pozo con compresor. Montaje, conexionado y comprobación de su correcto funcionamiento.
Criterio de medición de proyecto: Número de unidades previstas, según documentación gráfica de Proyecto.
Criterio de medición de obra: Se medirá el número de unidades realmente ejecutadas según especificaciones de Proyecto.

| Código | Ud | Descripción | Rendimiento | Precio | Importe |
|---|---|---|---|---|---|
| mt08aaa010a | m³ | Agua. (material) | 0.013 | 9276 | 120.588 |
| mt01arg005a | t | Arena de cantera, para mortero preparado en obra. (material) | 0.106 | 106727 | 11313.062 |
| mt08cem000p | kg | Cemento gris en bolsas. (material) | 16.25 | 1187 | 19288.750 |
| mt11var200 | Ud | Material para ejecución de junta flexible en el empalme de la acometida al registro cloacal. (material) | 1 | 162235 | 162235.000 |
| mq05pdm110 | h | Compresor portátil diesel media presión 10 m³/min. (maquinaria) | 1.159 | 44234 | 51267.206 |
| mq05mai030 | h | Martillo neumático. (maquinaria) | 2.318 | 26080 | 60453.440 |
| mq06hor010 | h | Hormigonera eléctrica con una capacidad de amasado de 160 l. (maquinaria) | 0.053 | 19690 | 1043.570 |
| mo020 | h | Oficial de construcción. (mano de obra) | 3.985 | 68610.61 | 273413.281 |
| mo112 | h | Ayudante especializado de construcción. (mano de obra) | 6.668 | 43019.85 | 286856.360 |
| % | % | Herramientas | 2 % | 865991.257 | 17319.825 |
|  |  | Costes directos |  |  | 883311.082 |

Residuos:
- colocación: mt01arg005a Arena de cantera, para mortero preparado en obra; factor de residuo 0.00501329
- colocación: mt08cem000p Cemento gris en bolsas; factor de residuo 0.0063

## Recursos

**mt08aaa010a** m³ Agua
Datos técnicos: Coste energético 60.000 MJ; Emisión de CO2 30.000 kg

**mt01arg005a** t Arena de cantera, para mortero preparado en obra
Datos técnicos: Coste energético 75.000 MJ; Emisión de CO2 4.000 kg; Código LER 01 04 08; Masa del elemento 1000 kg; Volumen 0.666667 m3

**mt08cem000p** kg Cemento gris en bolsas
Datos técnicos: Coste energético 7.174 MJ; Emisión de CO2 0.904 kg; Código LER 17 01 01; Masa del elemento 1 kg; Volumen 0.000667 m3
Residuos:
- embalaje: re150101 Envases de papel y cartón. (componente de residuo); rendimiento 0.014 kg; Código LER 15 01 01; Masa del elemento 1 kg; Volumen 0.001333 m3
- embalaje: re170201 Madera. (componente de residuo); rendimiento 0.001 kg; Código LER 17 02 01; Masa del elemento 1 kg; Volumen 0.000909 m3
- embalaje: re170203 Plástico. (componente de residuo); rendimiento 0.003 kg; Código LER 17 02 03; Masa del elemento 1 kg; Volumen 0.001667 m3
