# Sumidero sifónico

- Propiedad del archivo: CYPE Ingenieros S.A.
- Formato: FIEBDC-3/2016
- Programa: Generador de precios de la construcción. CYPE Ingenieros, S.A.
- Fecha: 09/11/2024
- Ámbito geográfico: Paraguay
- Divisa: PYG
- Costes indirectos: 3 %
- Gastos generales: 13 %
- Beneficio industrial: 6 %
- IVA: 10 %

## A Preparación del terreno

### AS Red cloacal

#### ASI Sistemas de evacuación de pisos y pisos

**ASI020** Ud Sumidero sifónico.
Instalación de sumidero sifónico de PVC, de salida vertical de 75 mm de diámetro, con rejilla de PVC de 200x200 mm, para recogida de aguas pluviales o de locales húmedos. Incluso accesorios de montaje, piezas especiales y elementos de sujeción.
Incluye: Replanteo y trazado. Montaje, conexionado y comprobación de su correcto funcionamiento.
Criterio de medición de proyecto: Número de unidades previstas, según documentación gráfica de Proyecto.
Criterio de medición de obra: Se medirá el número de unidades realmente ejecutadas según especificaciones de Proyecto.

| Código | Ud | Descripción | Rendimiento | Precio | Importe |
|---|---|---|---|---|---|
| mt11sup030a | Ud | Sumidero sifónico de PVC, de salida vertical de 75 mm de diámetro, con rejilla de PVC de 200x200 mm. (material) | 1 | 190669 | 190669.000 |
| mt11var020 | Ud | Kit de accesorios de montaje, piezas especiales y elementos de sujeción, para saneamiento. (material) | 1 | 7850 | 7850.000 |
| mo008 | h | Oficial plomero. (mano de obra) | 0.398 | 70501.64 | 28059.653 |
| % | % | Herramientas | 2 % | 226578.653 | 4531.573 |
|  |  | Costes directos |  |  | 231110.226 |

## Recursos

**mt11sup030a** Ud Sumidero sifónico de PVC, de salida vertical de 75 mm de diámetro, con rejilla de PVC de 200x200 mm
Datos técnicos: Coste energético 190.464 MJ; Emisión de CO2 21.011 kg
Residuos:
- embalaje: re150101 Envases de papel y cartón. (componente de residuo); rendimiento 0.032 kg; Código LER 15 01 01; Masa del elemento 1 kg; Volumen 0.001333 m3
