# Hormigón de sello

- Propiedad del archivo: CYPE Ingenieros S.A.
- Formato: FIEBDC-3/2016
- Programa: Generador de precios de la construcción. CYPE Ingenieros, S.A.
- Fecha: 09/11/2024
- Ámbito geográfico: Paraguay
- Divisa: PYG
- Costes indirectos: 3 %
- Gastos generales: 13 %
- Beneficio industrial: 6 %
- IVA: 10 %

## C Fundaciones

### CH Hormigones, aceros y encofrados

#### CHH Hormigones

**CHH005** m³ Hormigón de sello.
Hormigón fck 90, HM-0,9/B/9,5/I, elaborado en planta y vaciado desde camión, para formación de capa de hormigón de sello y nivelado de fondos de fundación, en el fondo de la excavación previamente realizada.
Incluye: Replanteo. Colocación de toques y/o formación de fajas fajas fajas fajas fajas maestras. Vaciado y compactación del hormigón. Coronación y enrase del hormigón.
Criterio de medición de proyecto: Volumen teórico, según documentación gráfica de Proyecto.
Criterio de medición de obra: Se medirá el volumen teórico ejecutado según especificaciones de Proyecto, sin incluir los incrementos por excesos de excavación no autorizados.

| Código | Ud | Descripción | Rendimiento | Precio | Importe |
|---|---|---|---|---|---|
| mt10hmf130nad | m³ | Hormigón masivo fck 90, tipo HM-0,9/B/9,5/I, elaborado en planta. (material) | 1.05 | 603621 | 633802.050 |
| mo045 | h | Oficial hormigonero. (mano de obra) | 0.102 | 71400.78 | 7282.880 |
| mo092 | h | Medio oficial hormigonero. (mano de obra) | 0.204 | 45747.07 | 9332.402 |
| % | % | Herramientas | 2 % | 650417.332 | 13008.347 |
|  |  | Costes directos |  |  | 663425.679 |

Residuos:
- colocación: mt10hmf130nad Hormigón masivo fck 90, tipo HM-0,9/B/9,5/I, elaborado en planta; factor de residuo 0.00139825

## Recursos

**mt10hmf130nad** m³ Hormigón masivo fck 90, tipo HM-0,9/B/9,5/I, elaborado en planta
Datos técnicos: Coste energético 1840.000 MJ; Emisión de CO2 230.000 kg; Código LER 17 01 01; Masa del elemento 2300 kg; Volumen 1.533333 m3
