# Zapata de fundación de hormigón masivo

- Propiedad del archivo: CYPE Ingenieros S.A.
- Formato: FIEBDC-3/2016
- Programa: Generador de precios de la construcción. CYPE Ingenieros, S.A.
- Fecha: 09/11/2024
- Ámbito geográfico: Paraguay
- Divisa: PYG
- Costes indirectos: 3 %
- Gastos generales: 13 %
- Beneficio industrial: 6 %
- IVA: 10 %

## C Fundaciones

### CS Superficiales

#### CSZ Zapatas

**CSZ015** m³ Zapata de fundación de hormigón masivo.
Zapata de fundación de hormigón masivo, realizada con hormigón fck 150, HM-15/B/19/I elaborado en planta y vaciado con bomba.
Criterio de valoración económica: El precio no incluye el encofrado.
Incluye: Replanteo y trazado de las zapatas y de los pilares u otros elementos estructurales que apoyen en las mismas. Vaciado y compactación del hormigón. Coronación y enrase de cimientos. Curado del hormigón.
Criterio de medición de proyecto: Volumen teórico, según documentación gráfica de Proyecto.
Criterio de medición de obra: Se medirá el volumen teórico ejecutado según especificaciones de Proyecto, sin incluir los incrementos por excesos de excavación no autorizados.

| Código | Ud | Descripción | Rendimiento | Precio | Importe |
|---|---|---|---|---|---|
| mt10hmf130gnd | m³ | Hormigón masivo fck 150, bombeable, tipo HM-15/B/19/I, elaborado en planta. (material) | 1.1 | 671540 | 738694.000 |
| mq06bhe010 | h | Camión bomba estacionado en obra, para bombeo de hormigón. (maquinaria) | 0.102 | 1086663 | 110839.626 |
| mo045 | h | Oficial hormigonero. (mano de obra) | 0.068 | 71400.78 | 4855.253 |
| mo092 | h | Medio oficial hormigonero. (mano de obra) | 0.34 | 45747.07 | 15554.004 |
| % | % | Herramientas | 2 % | 869942.883 | 17398.858 |
|  |  | Costes directos |  |  | 887341.741 |

Residuos:
- colocación: mt10hmf130gnd Hormigón masivo fck 150, bombeable, tipo HM-15/B/19/I, elaborado en planta; factor de residuo 0.00130948

## Recursos

**mt10hmf130gnd** m³ Hormigón masivo fck 150, bombeable, tipo HM-15/B/19/I, elaborado en planta
Datos técnicos: Coste energético 1840.000 MJ; Emisión de CO2 230.000 kg; Código LER 17 01 01; Masa del elemento 2300 kg; Volumen 1.533333 m3
