# Sistema de encofrado estanco para foso de ascensor

- Propiedad del archivo: CYPE Ingenieros S.A.
- Formato: FIEBDC-3/2016
- Programa: Generador de precios de la construcción. CYPE Ingenieros, S.A.
- Fecha: 09/04/2024
- Ámbito geográfico: Paraguay
- Divisa: PYG
- Costes indirectos: 3 %
- Gastos generales: 13 %
- Beneficio industrial: 6 %
- IVA: 10 %

## C Fundaciones

### CV Elementos singulares

#### CVF Foso de ascensor

**CVF020** Ud Sistema de encofrado estanco para foso de ascensor.
Montaje de sistema de encofrado perdido, en forma de cajón estanco, realizado con planchas de acero corten, de 3 mm de espesor, dobladas y cortadas, con uniones soldadas y elementos de rigidización formados por perfiles de acero S275JR, serie T 40x40, para formación de foso de ascensor enterrado a nivel de la fundación, con unas dimensiones máximas de 2500x2500 mm.
Incluye: Limpieza y preparación del plano de apoyo. Replanteo. Montaje del sistema de encofrado. Aplomado y nivelación del encofrado.
Criterio de medición de proyecto: Número de unidades previstas, según documentación gráfica de Proyecto.
Criterio de medición de obra: Se medirá el número de unidades realmente ejecutadas según especificaciones de Proyecto.

| Código | Ud | Descripción | Rendimiento | Precio | Importe |
|---|---|---|---|---|---|
| mt08eme010e | Ud | Encofrado perdido en forma de cajón estanco con fondo y cuatro paredes de 1270 mm de altura, compuesto por planchas de acero corten, de 3 mm de espesor, dobladas y cortadas, con uniones soldadas y elementos de rigidización formados por perfiles de acero S275JR, serie T 40x40, para conformado de foso de ascensor, con dimensiones interiores adaptadas según el modelo de ascensor, con unas dimensiones máximas de 2500x2500 mm. (material) | 1 | 15377264 | 15377264.000 |
| mo044 | h | Oficial encofrador. (mano de obra) | 0.612 | 69453.27 | 42505.401 |
| mo091 | h | Medio oficial encofrador. (mano de obra) | 0.612 | 44499.15 | 27233.480 |
| % | % | Herramientas | 2 % | 15447002.881 | 308940.058 |
|  |  | Costes directos |  |  | 15755942.939 |

Residuos:
- colocación: mt08eme010e; factor de residuo 1

## Recursos

**mt08eme010e** Ud Encofrado perdido en forma de cajón estanco con fondo y cuatro paredes de 1270 mm de altura
Datos técnicos: Coste energético 4358.917 MJ; Emisión de CO2 226.149 kg; Código LER 17 04 05; Masa del elemento 443.43 kg; Volumen 0.211157 m3
