# Cemento consumido en exceso en vaciado de pilotines, para recalce de fundación

- Propiedad del archivo: CYPE Ingenieros S.A.
- Formato: FIEBDC-3/2016
- Programa: Generador de precios de la construcción. CYPE Ingenieros, S.A.
- Fecha: 09/11/2024
- Ámbito geográfico: Paraguay
- Divisa: PYG
- Costes indirectos: 3 %
- Gastos generales: 13 %
- Beneficio industrial: 6 %
- IVA: 10 %

## C Fundaciones

### CZ Recalces

#### CZM Micropilotaje en cimiento

**CZM070** kg Cemento consumido en exceso en vaciado de pilotines, para recalce de fundación.
Cemento utilizado en la preparación de mortero o lechada de cemento, consumidos en exceso sobre el volumen teórico correspondiente al diámetro nominal del pilotín, durante los trabajos de vaciado.
Criterio de medición de obra: Se determinará, a partir del peso obtenido en báscula oficial de las unidades llegadas a obra, el peso de las unidades realmente ejecutadas según especificaciones de Proyecto.

| Código | Ud | Descripción | Rendimiento | Precio | Importe |
|---|---|---|---|---|---|
| mt08cem010c | kg | Cemento Portland CEM I 42,5 N, en bolsas. (material) | 1 | 680 | 680.000 |
| mo113 | h | Ayudante de construcción. (mano de obra) | 0.02 | 42327.3 | 846.546 |
| % | % | Herramientas | 2 % | 1526.546 | 30.531 |
|  |  | Costes directos |  |  | 1557.077 |

Residuos:
- colocación: mt08cem010c Cemento Portland CEM I 42,5 N, en bolsas; factor de residuo 0.0063

## Recursos

**mt08cem010c** kg Cemento Portland CEM I 42,5 N, en bolsas
Datos técnicos: Coste energético 7.174 MJ; Emisión de CO2 0.904 kg; Código LER 17 01 01; Masa del elemento 1 kg; Volumen 0.000667 m3
Residuos:
- embalaje: re150101 Envases de papel y cartón. (componente de residuo); rendimiento 0.014 kg; Código LER 15 01 01; Masa del elemento 1 kg; Volumen 0.001333 m3
- embalaje: re170201 Madera. (componente de residuo); rendimiento 0.001 kg; Código LER 17 02 01; Masa del elemento 1 kg; Volumen 0.000909 m3
- embalaje: re170203 Plástico. (componente de residuo); rendimiento 0.003 kg; Código LER 17 02 03; Masa del elemento 1 kg; Volumen 0.001667 m3
