# Desmontaje de pilar de fundición

- Propiedad del archivo: CYPE Ingenieros S.A.
- Formato: FIEBDC-3/2016
- Programa: Generador de precios de la construcción. CYPE Ingenieros, S.A.
- Fecha: 01/04/2025
- Ámbito geográfico: Paraguay
- Divisa: PYG
- Costes indirectos: 3 %
- Gastos generales: 13 %
- Beneficio industrial: 6 %
- IVA: 10 %

## D Demoliciones

### DE Estructuras

#### DEA Acero

**DEA031** m³ Desmontaje de pilar de fundición.
Desmontaje con recuperación del material, para su reutilización, de pilar de fundición, de más de 3 m de longitud media, con medios manuales, y carga mecánica sobre camión o contenedor.
Incluye: Desmontaje del elemento. Clasificación y etiquetado. Acopio de los materiales a reutilizar. Carga mecánica del material a reutilizar sobre camión. Retirada y acopio de los restos de obra. Limpieza de los restos de obra. Carga mecánica de los restos de obra sobre camión o contenedor.
Criterio de medición de proyecto: Volumen medido según documentación gráfica de Proyecto.
Criterio de medición de obra: Se medirá el volumen realmente desmontado según especificaciones de Proyecto.

| Código | Ud | Descripción | Rendimiento | Precio | Importe |
|---|---|---|---|---|---|
| mo047 | h | Oficial montador de estructura metálica. (mano de obra) | 3.122 | 74532.15 | 232689.372 |
| mo094 | h | Medio oficial montador de estructura metálica. (mano de obra) | 3.122 | 47756.1 | 149094.544 |
| % | % | Herramientas | 2 % | 381783.916 | 7635.678 |
|  |  | Costes directos |  |  | 389419.594 |
