# Desmontaje de pilar de fundición

- Propiedad del archivo: CYPE Ingenieros S.A.
- Formato: FIEBDC-3/2016
- Programa: Generador de precios de la construcción. CYPE Ingenieros, S.A.
- Fecha: 09/11/2024
- Ámbito geográfico: Paraguay
- Divisa: PYG
- Costes indirectos: 3 %
- Gastos generales: 13 %
- Beneficio industrial: 6 %
- IVA: 10 %

## D Demoliciones

### DE Estructuras

#### DEA Acero

**DEA031** m³ Desmontaje de pilar de fundición.
Desmontaje de pilar de fundición, de hasta 3 m de longitud media, con equipo de oxicorte, y carga mecánica sobre camión o contenedor.
Incluye: Desmontaje del elemento. Retirada y acopio del material desmontado. Limpieza de los restos de obra. Carga mecánica del material desmontado y restos de obra sobre camión o contenedor.
Criterio de medición de proyecto: Volumen medido según documentación gráfica de Proyecto.
Criterio de medición de obra: Se medirá el volumen realmente desmontado según especificaciones de Proyecto.

| Código | Ud | Descripción | Rendimiento | Precio | Importe |
|---|---|---|---|---|---|
| mo047 | h | Oficial montador de estructura metálica. (mano de obra) | 1.951 | 71400.78 | 139302.922 |
| mo094 | h | Medio oficial montador de estructura metálica. (mano de obra) | 1.951 | 45747.07 | 89252.534 |
| % | % | Herramientas | 2 % | 228555.456 | 4571.109 |
|  |  | Costes directos |  |  | 233126.565 |

Residuos:
- demolición: ruo170405 Hierro y acero. (componente de residuo); rendimiento 7800 kg; Código LER 17 04 05; Masa del elemento 1 kg; Volumen 0.000476 m3
