# Demolición de bóveda de mampostería

- Propiedad del archivo: CYPE Ingenieros S.A.
- Formato: FIEBDC-3/2016
- Programa: Generador de precios de la construcción. CYPE Ingenieros, S.A.
- Fecha: 09/11/2024
- Ámbito geográfico: Paraguay
- Divisa: PYG
- Costes indirectos: 3 %
- Gastos generales: 13 %
- Beneficio industrial: 6 %
- IVA: 10 %

## D Demoliciones

### DE Estructuras

#### DEF Mampostería

**DEF050** m² Demolición de bóveda de mampostería.
Demolición de bóveda de mampostería de ladrillo cerámico perforado de 1 1/2 pies de espesor, con martillo neumático, y carga manual sobre camión o contenedor.
Incluye: Demolición del elemento. Fragmentación de los escombros en piezas manejables. Retirada y acopio de escombros. Limpieza de los restos de obra. Carga manual de escombros sobre camión o contenedor.
Criterio de medición de proyecto: Superficie medida por su intradós en verdadera magnitud, según documentación gráfica de Proyecto.
Criterio de medición de obra: Se medirá, por el intradós, la superficie realmente demolida según especificaciones de Proyecto.

| Código | Ud | Descripción | Rendimiento | Precio | Importe |
|---|---|---|---|---|---|
| mq05mai030 | h | Martillo neumático. (maquinaria) | 0.376 | 26080 | 9806.080 |
| mq05pdm110 | h | Compresor portátil diesel media presión 10 m³/min. (maquinaria) | 0.188 | 44234 | 8315.992 |
| mo112 | h | Ayudante especializado de construcción. (mano de obra) | 0.46 | 43019.85 | 19789.131 |
| mo113 | h | Ayudante de construcción. (mano de obra) | 0.23 | 42327.3 | 9735.279 |
| % | % | Herramientas | 2 % | 47646.482 | 952.930 |
|  |  | Costes directos |  |  | 48599.412 |

Residuos:
- demolición: ruo170101 Hormigón (hormigones, morteros y prefabricados). (componente de residuo); rendimiento 123.5 kg; Código LER 17 01 01; Masa del elemento 1 kg; Volumen 0.000667 m3
- demolición: ruo170102 Ladrillos. (componente de residuo); rendimiento 271.99 kg; Código LER 17 01 02; Masa del elemento 1 kg; Volumen 0.0008 m3
