# Demolición de pilastra de mampostería

- Propiedad del archivo: CYPE Ingenieros S.A.
- Formato: FIEBDC-3/2016
- Programa: Generador de precios de la construcción. CYPE Ingenieros, S.A.
- Fecha: 09/11/2024
- Ámbito geográfico: Paraguay
- Divisa: PYG
- Costes indirectos: 3 %
- Gastos generales: 13 %
- Beneficio industrial: 6 %
- IVA: 10 %

## D Demoliciones

### DE Estructuras

#### DEF Mampostería

**DEF030** m³ Demolición de pilastra de mampostería.
Demolición de pilastra de mampostería de ladrillo cerámico macizo, con medios manuales, y carga manual sobre camión o contenedor.
Incluye: Demolición del elemento. Fragmentación de los escombros en piezas manejables. Retirada y acopio de escombros. Limpieza de los restos de obra. Carga manual de escombros sobre camión o contenedor.
Criterio de medición de proyecto: Volumen medido según documentación gráfica de Proyecto.
Criterio de medición de obra: Se medirá el volumen realmente demolido según especificaciones de Proyecto.

| Código | Ud | Descripción | Rendimiento | Precio | Importe |
|---|---|---|---|---|---|
| mo112 | h | Ayudante especializado de construcción. (mano de obra) | 4.967 | 43019.85 | 213679.595 |
| mo113 | h | Ayudante de construcción. (mano de obra) | 4.967 | 42327.3 | 210239.699 |
| % | % | Herramientas | 2 % | 423919.294 | 8478.386 |
|  |  | Costes directos |  |  | 432397.680 |

Residuos:
- demolición: ruo170101 Hormigón (hormigones, morteros y prefabricados). (componente de residuo); rendimiento 380 kg; Código LER 17 01 01; Masa del elemento 1 kg; Volumen 0.000667 m3
- demolición: ruo170102 Ladrillos. (componente de residuo); rendimiento 1840 kg; Código LER 17 01 02; Masa del elemento 1 kg; Volumen 0.0008 m3
