# Demolición de losa de madera

- Propiedad del archivo: CYPE Ingenieros S.A.
- Formato: FIEBDC-3/2016
- Programa: Generador de precios de la construcción. CYPE Ingenieros, S.A.
- Fecha: 09/04/2024
- Ámbito geográfico: Paraguay
- Divisa: PYG
- Costes indirectos: 3 %
- Gastos generales: 13 %
- Beneficio industrial: 6 %
- IVA: 10 %

## D Demoliciones

### DE Estructuras

#### DEM Madera

**DEM020** m² Demolición de losa de madera.
Demolición de losa de viguetas de madera y entrevigado de tejuelón cerámico hueco machihembrado; y armadura secundaria de distribución, en capa de compresión de hormigón armado, con martillo neumático y motosierra, previo levantado del piso y su base, y carga manual sobre camión o contenedor.
Criterio de valoración económica: El precio no incluye el levantado del piso.
Incluye: Apeos y trabajos de estabilidad y protección del entorno. Replanteo de la superficie de losa a demoler. Demolición del elemento. Fragmentación de los escombros en piezas manejables. Retirada y acopio de escombros. Limpieza de los restos de obra. Carga manual de escombros sobre camión o contenedor.
Criterio de medición de proyecto: Superficie medida según documentación gráfica de Proyecto.
Criterio de medición de obra: Se medirá la superficie realmente demolida según especificaciones de Proyecto.

| Código | Ud | Descripción | Rendimiento | Precio | Importe |
|---|---|---|---|---|---|
| mq05mai030 | h | Martillo neumático. (maquinaria) | 0.116 | 25744 | 2986.304 |
| mq05pdm110 | h | Compresor portátil diesel media presión 10 m³/min. (maquinaria) | 0.058 | 43663 | 2532.454 |
| mq09sie010 | h | Motosierra a gasolina, de 50 cm de espada y 2 kW de potencia. (maquinaria) | 0.811 | 18929 | 15351.419 |
| mo112 | h | Ayudante especializado de construcción. (mano de obra) | 1.135 | 41846.53 | 47495.812 |
| mo113 | h | Ayudante de construcción. (mano de obra) | 0.142 | 41172.67 | 5846.519 |
| % | % | Herramientas | 2 % | 74212.508 | 1484.250 |
|  |  | Costes directos |  |  | 75696.758 |

Residuos:
- demolición: ruo170101 Hormigón (hormigones, morteros y prefabricados). (componente de residuo); rendimiento 326.6 kg; Código LER 17 01 01; Masa del elemento 1 kg; Volumen 0.000667 m3
- demolición: ruo170103 Tejas y materiales cerámicos. (componente de residuo); rendimiento 26 kg; Código LER 17 01 03; Masa del elemento 1 kg; Volumen 0.0008 m3
- demolición: ruo170201 Madera. (componente de residuo); rendimiento 35 kg; Código LER 17 02 01; Masa del elemento 1 kg; Volumen 0.000909 m3
- demolición: ruo170405 Hierro y acero. (componente de residuo); rendimiento 2.7 kg; Código LER 17 04 05; Masa del elemento 1 kg; Volumen 0.000476 m3
