# Desmontaje de persiana metálica

- Propiedad del archivo: CYPE Ingenieros S.A.
- Formato: FIEBDC-3/2016
- Programa: Generador de precios de la construcción. CYPE Ingenieros, S.A.
- Fecha: 09/11/2024
- Ámbito geográfico: Paraguay
- Divisa: PYG
- Costes indirectos: 3 %
- Gastos generales: 13 %
- Beneficio industrial: 6 %
- IVA: 10 %

## D Demoliciones

### DF Fachadas

#### DFD Defensas de exteriores

**DFD040** Ud Desmontaje de persiana metálica.
Desmontaje de persiana metálica enrollable de más de 6 m² de superficie, con medios manuales, sin deteriorar los elementos constructivos a los que está sujeto, y carga manual sobre camión o contenedor.
Criterio de valoración económica: El precio incluye el desmontaje de los mecanismos y de los accesorios.
Incluye: Desmontaje del elemento. Retirada y acopio del material desmontado. Limpieza de los restos de obra. Carga manual del material desmontado y restos de obra sobre camión o contenedor.
Criterio de medición de proyecto: Número de unidades previstas, según documentación gráfica de Proyecto.
Criterio de medición de obra: Se medirá el número de unidades realmente desmontadas según especificaciones de Proyecto.

| Código | Ud | Descripción | Rendimiento | Precio | Importe |
|---|---|---|---|---|---|
| mo018 | h | Oficial cerrajero. (mano de obra) | 0.547 | 69509.75 | 38021.833 |
| mo059 | h | Medio oficial cerrajero. (mano de obra) | 0.547 | 44072.81 | 24107.827 |
| mo113 | h | Ayudante de construcción. (mano de obra) | 0.312 | 42327.3 | 13206.118 |
| % | % | Herramientas | 2 % | 75335.778 | 1506.716 |
|  |  | Costes directos |  |  | 76842.494 |

Residuos:
- demolición: ruo170405 Hierro y acero. (componente de residuo); rendimiento 107.85 kg; Código LER 17 04 05; Masa del elemento 1 kg; Volumen 0.000476 m3
