# Desmontaje de ramal 45° simple individual

- Propiedad del archivo: CYPE Ingenieros S.A.
- Formato: FIEBDC-3/2016
- Programa: Generador de precios de la construcción. CYPE Ingenieros, S.A.
- Fecha: 09/11/2024
- Ámbito geográfico: Paraguay
- Divisa: PYG
- Costes indirectos: 3 %
- Gastos generales: 13 %
- Beneficio industrial: 6 %
- IVA: 10 %

## D Demoliciones

### DI Instalaciones

#### DIE Eléctricas

**DIE050** m Desmontaje de ramal 45° simple individual.
Desmontaje de ramal 45° simple individual fija en superficie, con medios manuales, y carga manual sobre camión o contenedor.
Incluye: Desmontaje del elemento. Retirada y acopio del material desmontado. Limpieza de los restos de obra. Carga manual del material desmontado y restos de obra sobre camión o contenedor.
Criterio de medición de proyecto: Longitud medida según documentación gráfica de Proyecto.
Criterio de medición de obra: Se medirá la longitud realmente desmontada según especificaciones de Proyecto.

| Código | Ud | Descripción | Rendimiento | Precio | Importe |
|---|---|---|---|---|---|
| mo003 | h | Oficial electricista. (mano de obra) | 0.028 | 70501.64 | 1974.046 |
| mo102 | h | Medio oficial electricista. (mano de obra) | 0.028 | 43905.42 | 1229.352 |
| % | % | Herramientas | 2 % | 3203.398 | 64.068 |
|  |  | Costes directos |  |  | 3267.466 |

Residuos:
- demolición: ruo170411 Cables distintos de los especificados en el código 17 04 10. (componente de residuo); rendimiento 0.18 kg; Código LER 17 04 11; Masa del elemento 1 kg; Volumen 0.000667 m3
