# Desmontaje de celosía de lamas

- Propiedad del archivo: CYPE Ingenieros S.A.
- Formato: FIEBDC-3/2016
- Programa: Generador de precios de la construcción. CYPE Ingenieros, S.A.
- Fecha: 09/11/2024
- Ámbito geográfico: Paraguay
- Divisa: PYG
- Costes indirectos: 3 %
- Gastos generales: 13 %
- Beneficio industrial: 6 %
- IVA: 10 %

## D Demoliciones

### DL Carpintería, vidrios y protecciones solares

#### DLS Protecciones solares

**DLS020** m² Desmontaje de celosía de lamas.
Desmontaje de celosía de lamas, con medios manuales, sin deteriorar los elementos constructivos sobre los que se sujeta, y carga manual sobre camión o contenedor.
Criterio de valoración económica: El precio incluye el desmontaje de los accesorios y de los elementos de fijación.
Incluye: Desmontaje del elemento. Retirada y acopio del material desmontado. Limpieza de los restos de obra. Carga manual del material desmontado y restos de obra sobre camión o contenedor.
Criterio de medición de proyecto: Superficie medida según documentación gráfica de Proyecto.
Criterio de medición de obra: Se medirá la superficie realmente desmontada según especificaciones de Proyecto.

| Código | Ud | Descripción | Rendimiento | Precio | Importe |
|---|---|---|---|---|---|
| mo018 | h | Oficial cerrajero. (mano de obra) | 0.213 | 69509.75 | 14805.577 |
| mo059 | h | Medio oficial cerrajero. (mano de obra) | 0.213 | 44072.81 | 9387.509 |
| % | % | Herramientas | 2 % | 24193.086 | 483.862 |
|  |  | Costes directos |  |  | 24676.948 |

Residuos:
- demolición: ruo170405 Hierro y acero. (componente de residuo); rendimiento 3.006 kg; Código LER 17 04 05; Masa del elemento 1 kg; Volumen 0.000476 m3
- demolición: ruo170904 Residuos mezclados de construcción y demolición distintos de los especificados en los códigos 17 09 01, 17 09 02 y 17 09 03. (componente de residuo); rendimiento 7.5 kg; Código LER 17 09 04; Masa del elemento 1 kg; Volumen 0.000667 m3
