# Desmontaje de alero de cubierta inclinada

- Propiedad del archivo: CYPE Ingenieros S.A.
- Formato: FIEBDC-3/2016
- Programa: Generador de precios de la construcción. CYPE Ingenieros, S.A.
- Fecha: 09/11/2024
- Ámbito geográfico: Paraguay
- Divisa: PYG
- Costes indirectos: 3 %
- Gastos generales: 13 %
- Beneficio industrial: 6 %
- IVA: 10 %

## D Demoliciones

### DQ Cubiertas

#### DQR Remates

**DQR020** m Desmontaje de alero de cubierta inclinada.
Desmontaje de alero de cubierta inclinada, ubicado a una altura mayor de 40 m, con medios manuales, sin afectar a la estabilidad de los elementos constructivos contiguos, y carga manual sobre camión o contenedor.
Criterio de valoración económica: El precio incluye el corte de las zonas deterioradas.
Incluye: Desmontaje del elemento. Retirada y acopio del material desmontado. Limpieza de los restos de obra. Carga manual del material desmontado y restos de obra sobre camión o contenedor.
Criterio de medición de proyecto: Longitud medida según documentación gráfica de Proyecto.
Criterio de medición de obra: Se medirá la longitud realmente demolida según especificaciones de Proyecto.

| Código | Ud | Descripción | Rendimiento | Precio | Importe |
|---|---|---|---|---|---|
| mo020 | h | Oficial de construcción. (mano de obra) | 0.342 | 68610.61 | 23464.829 |
| mo113 | h | Ayudante de construcción. (mano de obra) | 0.342 | 42327.3 | 14475.937 |
| % | % | Herramientas | 2 % | 37940.766 | 758.815 |
|  |  | Costes directos |  |  | 38699.581 |

Residuos:
- demolición: ruo170101 Hormigón (hormigones, morteros y prefabricados). (componente de residuo); rendimiento 76 kg; Código LER 17 01 01; Masa del elemento 1 kg; Volumen 0.000667 m3
- demolición: ruo170201 Madera. (componente de residuo); rendimiento 18.36 kg; Código LER 17 02 01; Masa del elemento 1 kg; Volumen 0.000909 m3
