# Eliminación de revestimiento de yeso

- Propiedad del archivo: CYPE Ingenieros S.A.
- Formato: FIEBDC-3/2016
- Programa: Generador de precios de la construcción. CYPE Ingenieros, S.A.
- Fecha: 09/04/2024
- Ámbito geográfico: Paraguay
- Divisa: PYG
- Costes indirectos: 3 %
- Gastos generales: 13 %
- Beneficio industrial: 6 %
- IVA: 10 %

## D Demoliciones

### DR Revestimientos y trasdosados

#### DRF Revestimientos continuos

**DRF020** m² Eliminación de revestimiento de yeso.
Eliminación de revestimiento de yeso aplicado sobre paramento vertical y horizontal de escalera, con martillo eléctrico, sin deteriorar la superficie soporte, que quedará al descubierto y preparada para su posterior revestimiento, y carga manual sobre camión o contenedor.
Incluye: Eliminación del revestimiento. Retirada y acopio de escombros. Limpieza de los restos de obra. Carga manual de escombros sobre camión o contenedor.
Criterio de medición de proyecto: Superficie medida según documentación gráfica de Proyecto.
Criterio de medición de obra: Se medirá la superficie realmente demolida según especificaciones de Proyecto.

| Código | Ud | Descripción | Rendimiento | Precio | Importe |
|---|---|---|---|---|---|
| mq05mai040 | h | Martillo eléctrico. (maquinaria) | 0.584 | 17667 | 10317.528 |
| mo113 | h | Ayudante de construcción. (mano de obra) | 0.789 | 41172.67 | 32485.237 |
| % | % | Herramientas | 2 % | 42802.765 | 856.055 |
|  |  | Costes directos |  |  | 43658.820 |

Residuos:
- demolición: ruo170802 Materiales de construcción a partir de yeso distintos de los especificados en el código 17 08 01. (componente de residuo); rendimiento 17.25 kg; Código LER 17 08 02; Masa del elemento 1 kg; Volumen 0.001 m3
