# Levantado de zócalo de madera

- Propiedad del archivo: CYPE Ingenieros S.A.
- Formato: FIEBDC-3/2016
- Programa: Generador de precios de la construcción. CYPE Ingenieros, S.A.
- Fecha: 09/11/2024
- Ámbito geográfico: Paraguay
- Divisa: PYG
- Costes indirectos: 3 %
- Gastos generales: 13 %
- Beneficio industrial: 6 %
- IVA: 10 %

## D Demoliciones

### DR Revestimientos y trasdosados

#### DRS Suelos y pisos

**DRS041** m Levantado de zócalo de madera.
Levantado de zócalo de madera, con medios manuales, sin deteriorar los elementos constructivos contiguos, y carga manual sobre camión o contenedor.
Incluye: Levantado del elemento. Retirada y acopio del material levantado. Limpieza de los restos de obra. Carga manual del material levantado y restos de obra sobre camión o contenedor.
Criterio de medición de proyecto: Longitud medida según documentación gráfica de Proyecto.
Criterio de medición de obra: Se medirá la longitud realmente desmontada según especificaciones de Proyecto.

| Código | Ud | Descripción | Rendimiento | Precio | Importe |
|---|---|---|---|---|---|
| mo113 | h | Ayudante de construcción. (mano de obra) | 0.056 | 42327.3 | 2370.329 |
| % | % | Herramientas | 2 % | 2370.329 | 47.407 |
|  |  | Costes directos |  |  | 2417.736 |

Residuos:
- demolición: ruo170201 Madera. (componente de residuo); rendimiento 0.396 kg; Código LER 17 02 01; Masa del elemento 1 kg; Volumen 0.000909 m3
