# Demolición de muro de mampostería en vallado de parcela

- Propiedad del archivo: CYPE Ingenieros S.A.
- Formato: FIEBDC-3/2016
- Programa: Generador de precios de la construcción. CYPE Ingenieros, S.A.
- Fecha: 09/04/2024
- Ámbito geográfico: Paraguay
- Divisa: PYG
- Costes indirectos: 3 %
- Gastos generales: 13 %
- Beneficio industrial: 6 %
- IVA: 10 %

## D Demoliciones

### DU Urbanización interior de la parcela

#### DUV Cerramientos exteriores

**DUV020** m³ Demolición de muro de mampostería en vallado de parcela.
Demolición de muro de mampostería de bloque de hormigón macizado y armado, revestida, en vallado de parcela, con martillo neumático, y carga manual de escombros sobre camión o contenedor.
Criterio de valoración económica: El precio incluye la demolición del revestimiento, pero no incluye la demolición de la fundación.
Incluye: Demolición del muro de mampostería y sus revestimientos. Fragmentación de los escombros en piezas manejables. Retirada y acopio de escombros. Limpieza de los restos de obra. Carga manual de escombros sobre camión o contenedor.
Criterio de medición de proyecto: Volumen medido según documentación gráfica de Proyecto.
Criterio de medición de obra: Se medirá el volumen realmente demolido según especificaciones de Proyecto.

| Código | Ud | Descripción | Rendimiento | Precio | Importe |
|---|---|---|---|---|---|
| mq05mai030 | h | Martillo neumático. (maquinaria) | 1.217 | 25744 | 31330.448 |
| mq05pdm110 | h | Compresor portátil diesel media presión 10 m³/min. (maquinaria) | 0.609 | 43663 | 26590.767 |
| mq08sol010 | h | Equipo de oxicorte, con acetileno como combustible y oxígeno como comburente. (maquinaria) | 0.696 | 46503 | 32366.088 |
| mo112 | h | Ayudante especializado de construcción. (mano de obra) | 3.281 | 41846.53 | 137298.465 |
| mo113 | h | Ayudante de construcción. (mano de obra) | 2.386 | 41172.67 | 98237.991 |
| mo019 | h | Oficial soldador. (mano de obra) | 0.852 | 67613.6 | 57606.787 |
| % | % | Herramientas | 2 % | 383430.546 | 7668.611 |
|  |  | Costes directos |  |  | 391099.157 |

Residuos:
- demolición: ruo170101 Hormigón (hormigones, morteros y prefabricados). (componente de residuo); rendimiento 557.043 kg; Código LER 17 01 01; Masa del elemento 1 kg; Volumen 0.000667 m3
- demolición: ruo170103 Tejas y materiales cerámicos. (componente de residuo); rendimiento 24 kg; Código LER 17 01 03; Masa del elemento 1 kg; Volumen 0.0008 m3
- demolición: ruo170405 Hierro y acero. (componente de residuo); rendimiento 6.522 kg; Código LER 17 04 05; Masa del elemento 1 kg; Volumen 0.000476 m3
- demolición: ruo170802 Materiales de construcción a partir de yeso distintos de los especificados en el código 17 08 01. (componente de residuo); rendimiento 60 kg; Código LER 17 08 02; Masa del elemento 1 kg; Volumen 0.001 m3
