# Levantado de verja tradicional de perfiles metálicos en vallado de parcela

- Propiedad del archivo: CYPE Ingenieros S.A.
- Formato: FIEBDC-3/2016
- Programa: Generador de precios de la construcción. CYPE Ingenieros, S.A.
- Fecha: 09/04/2024
- Ámbito geográfico: Paraguay
- Divisa: PYG
- Costes indirectos: 3 %
- Gastos generales: 13 %
- Beneficio industrial: 6 %
- IVA: 10 %

## D Demoliciones

### DU Urbanización interior de la parcela

#### DUV Cerramientos exteriores

**DUV030** m Levantado de verja tradicional de perfiles metálicos en vallado de parcela.
Levantado de verja tradicional de perfiles metálicos macizos en vallado de parcela, con una altura menor de 2 m, con medios manuales y equipo de oxicorte, y carga manual sobre camión o contenedor.
Criterio de valoración económica: El precio incluye el desmontaje de los accesorios y de los elementos de fijación, pero no incluye la demolición de la fundación.
Incluye: Levantado del elemento. Fragmentación de los escombros en piezas manejables. Retirada y acopio de escombros. Limpieza de los restos de obra. Carga manual del material levantado y restos de obra sobre camión o contenedor.
Criterio de medición de proyecto: Longitud medida según documentación gráfica de Proyecto.
Criterio de medición de obra: Se medirá la longitud realmente desmontada según especificaciones de Proyecto.

| Código | Ud | Descripción | Rendimiento | Precio | Importe |
|---|---|---|---|---|---|
| mq08sol010 | h | Equipo de oxicorte, con acetileno como combustible y oxígeno como comburente. (maquinaria) | 0.128 | 46503 | 5952.384 |
| mo019 | h | Oficial soldador. (mano de obra) | 0.156 | 67613.6 | 10547.722 |
| mo112 | h | Ayudante especializado de construcción. (mano de obra) | 0.234 | 41846.53 | 9792.088 |
| mo113 | h | Ayudante de construcción. (mano de obra) | 0.469 | 41172.67 | 19309.982 |
| % | % | Herramientas | 2 % | 45602.176 | 912.044 |
|  |  | Costes directos |  |  | 46514.220 |

Residuos:
- demolición: ruo170405 Hierro y acero. (componente de residuo); rendimiento 24.413 kg; Código LER 17 04 05; Masa del elemento 1 kg; Volumen 0.000476 m3
