# Levantado de verja tradicional de perfiles metálicos en vallado de parcela

- Propiedad del archivo: CYPE Ingenieros S.A.
- Formato: FIEBDC-3/2016
- Programa: Generador de precios de la construcción. CYPE Ingenieros, S.A.
- Fecha: 09/04/2024
- Ámbito geográfico: Paraguay
- Divisa: PYG
- Costes indirectos: 3 %
- Gastos generales: 13 %
- Beneficio industrial: 6 %
- IVA: 10 %

## D Demoliciones

### DU Urbanización interior de la parcela

#### DUV Cerramientos exteriores

**DUV030** m Levantado de verja tradicional de perfiles metálicos en vallado de parcela.
Levantado de verja tradicional de perfiles metálicos huecos en vallado de parcela, con una altura menor de 2 m, con medios manuales y equipo de oxicorte, recuperación del material para su posterior ubicación en otro emplazamiento, y carga manual sobre camión o contenedor.
Criterio de valoración económica: El precio incluye el desmontaje de los accesorios y de los elementos de fijación, pero no incluye la demolición de la fundación.
Incluye: Levantado del elemento. Clasificación y etiquetado. Acopio de los materiales a reutilizar. Carga manual del material a reutilizar sobre camión. Retirada y acopio de los restos de obra. Limpieza de los restos de obra. Carga manual de los restos de obra sobre camión o contenedor.
Criterio de medición de proyecto: Longitud medida según documentación gráfica de Proyecto.
Criterio de medición de obra: Se medirá la longitud realmente desmontada según especificaciones de Proyecto.

| Código | Ud | Descripción | Rendimiento | Precio | Importe |
|---|---|---|---|---|---|
| mq08sol010 | h | Equipo de oxicorte, con acetileno como combustible y oxígeno como comburente. (maquinaria) | 0.116 | 46503 | 5394.348 |
| mo019 | h | Oficial soldador. (mano de obra) | 0.142 | 67613.6 | 9601.131 |
| mo018 | h | Oficial cerrajero. (mano de obra) | 0.568 | 67613.6 | 38404.525 |
| mo059 | h | Medio oficial cerrajero. (mano de obra) | 0.284 | 42870.59 | 12175.248 |
| mo112 | h | Ayudante especializado de construcción. (mano de obra) | 0.213 | 41846.53 | 8913.311 |
| mo113 | h | Ayudante de construcción. (mano de obra) | 0.426 | 41172.67 | 17539.557 |
| % | % | Herramientas | 2 % | 92028.120 | 1840.562 |
|  |  | Costes directos |  |  | 93868.682 |
