# Refuerzo de pilar de hormigón armado, mediante recrecido con hormigón proyectado

- Propiedad del archivo: CYPE Ingenieros S.A.
- Formato: FIEBDC-3/2016
- Programa: Generador de precios de la construcción. CYPE Ingenieros, S.A.
- Fecha: 09/04/2024
- Ámbito geográfico: Paraguay
- Divisa: PYG
- Costes indirectos: 3 %
- Gastos generales: 13 %
- Beneficio industrial: 6 %
- IVA: 10 %

## E Estructuras

### EH Hormigón armado

#### EHH Refuerzos con hormigón

**EHH020** m Refuerzo de pilar de hormigón armado, mediante recrecido con hormigón proyectado.
Refuerzo de pilar de hormigón armado de 30x30 cm, mediante recrecido de 10 cm de espesor en todas sus caras, con hormigón fck 250, HA-25/F/9,5/IIa, proyectado por vía húmeda, armado con una cuantía de acero de 120 kg/m³ de acero AP 500.
Criterio de valoración económica: El precio incluye el corte, doblado y armado del acero en el lugar definitivo de su colocación en obra.
Incluye: Picado de la totalidad del recubrimiento del pilar. Limpieza de la superficie de hormigón. Colocación de las armaduras de refuerzo. Proyección del hormigón. Limpieza de los restos.
Criterio de medición de proyecto: Longitud medida a ejes, según documentación gráfica de Proyecto.
Criterio de medición de obra: Se medirá, a ejes, la longitud realmente ejecutada según especificaciones de Proyecto.

| Código | Ud | Descripción | Rendimiento | Precio | Importe |
|---|---|---|---|---|---|
| mt10hes200a | m³ | Hormigón para proyectar, fck 250, HA-25/F/9,5/IIa, con un dosaje de cemento de 400 kg/m³, elaborado en planta. (material) | 0.168 | 699238 | 117471.984 |
| mt07aco130b | kg | Acero en varillas corrugadas AP 500, según NP 4007 99, de varios diámetros. (material) | 19.584 | 6215 | 121714.560 |
| mt08var050 | kg | Alambre galvanizado para atar, de 1,30 mm de diámetro. (material) | 0.134 | 9226 | 1236.284 |
| mq06gun010 | h | Equipo para proyectar hormigón de hormigón por vía húmeda 33 kW. (maquinaria) | 0.29 | 81900 | 23751.000 |
| mo043 | h | Oficial armador de hormigón. (mano de obra) | 0.234 | 69453.27 | 16252.065 |
| mo090 | h | Medio oficial armador de hormigón. (mano de obra) | 0.26 | 44499.15 | 11569.779 |
| mo045 | h | Oficial hormigonero. (mano de obra) | 2.767 | 69453.27 | 192177.198 |
| mo092 | h | Medio oficial hormigonero. (mano de obra) | 1.241 | 44499.15 | 55223.445 |
| % | % | Herramientas | 2 % | 539396.315 | 10787.926 |
|  |  | Costes directos |  |  | 550184.241 |

Residuos:
- colocación: mt10hes200a Hormigón para proyectar, fck 250, HA-25/F/9,5/IIa, con un dosaje de cemento de 400 kg/m³, elaborado en planta; factor de residuo 0.0012682
- colocación: mt07aco130b Acero en varillas corrugadas AP 500, según NP 4007 99, de varios diámetros; factor de residuo 0.0075
- colocación: mt08var050 Alambre galvanizado para atar, de 1,30 mm de diámetro; factor de residuo 0.0038

## Recursos

**mt10hes200a** m³ Hormigón para proyectar, fck 250, HA-25/F/9,5/IIa, con un dosaje de cemento de 400 kg/m³, elaborado en planta
Datos técnicos: Coste energético 1840.000 MJ; Emisión de CO2 230.000 kg; Código LER 17 01 01; Masa del elemento 2300 kg; Volumen 1.533333 m3

**mt07aco130b** kg Acero en varillas corrugadas AP 500, según NP 4007 99, de varios diámetros
Datos técnicos: Coste energético 9.830 MJ; Emisión de CO2 0.510 kg; Código LER 17 04 05; Masa del elemento 1 kg; Volumen 0.000476 m3

**mt08var050** kg Alambre galvanizado para atar, de 1,30 mm de diámetro
Datos técnicos: Coste energético 25.100 MJ; Emisión de CO2 2.560 kg; Código LER 17 04 05; Masa del elemento 1 kg; Volumen 0.000476 m3
