# Anclaje mecánico por atornillado, sobre elemento de hormigón

- Propiedad del archivo: CYPE Ingenieros S.A.
- Formato: FIEBDC-3/2016
- Programa: Generador de precios de la construcción. CYPE Ingenieros, S.A.
- Fecha: 09/04/2024
- Ámbito geográfico: Paraguay
- Divisa: PYG
- Costes indirectos: 3 %
- Gastos generales: 13 %
- Beneficio industrial: 6 %
- IVA: 10 %

## E Estructuras

### EH Hormigón armado

#### EHW Anclajes estructurales

**EHW025** Ud Anclaje mecánico por atornillado, sobre elemento de hormigón.
Anclaje mecánico tipo tornillo de cabeza hexagonal con arandela, de acero inoxidable, 6x45 15/-/-, de 6 mm de diámetro y 45 mm de longitud, atornillado directamente en la perforación de 6 mm de diámetro y 65 mm de profundidad mínima, realizada mediante taladro con martillo percutor y broca, sobre elemento fisurado o no fisurado, de hormigón de 20 N/mm² de resistencia característica mínima y 50 N/mm² de resistencia característica máxima.
Incluye: Replanteo de la posición del anclaje. Ejecución de la perforación. Limpieza del polvo resultante. Colocación de la pieza a fijar. Colocación del tornillo y atornillado del mismo. Limpieza de los restos sobrantes.
Criterio de medición de proyecto: Número de unidades previstas, según documentación gráfica de Proyecto.
Criterio de medición de obra: Se medirá el número de unidades realmente ejecutadas según especificaciones de Proyecto.

| Código | Ud | Descripción | Rendimiento | Precio | Importe |
|---|---|---|---|---|---|
| mt26ahi107ab | Ud | Anclaje mecánico tipo tornillo de cabeza hexagonal con arandela, de acero inoxidable, 6x45 15/-/-, de 6 mm de diámetro y 45 mm de longitud, para fijación sobre elementos de hormigón, fisurados o no fisurados. (material) | 1 | 52522 | 52522.000 |
| mo020 | h | Oficial de construcción. (mano de obra) | 0.085 | 66739.25 | 5672.836 |
| mo112 | h | Ayudante especializado de construcción. (mano de obra) | 0.085 | 41846.53 | 3556.955 |
| % | % | Herramientas | 2 % | 61751.791 | 1235.036 |
|  |  | Costes directos |  |  | 62986.827 |

Residuos:
- colocación: mt26ahi107ab; factor de residuo 0.0175

## Recursos

**mt26ahi107ab** Ud Anclaje mecánico tipo tornillo de cabeza hexagonal con arandela
Datos técnicos: Coste energético 2.898 MJ; Emisión de CO2 0.190 kg; Código LER 17 04 05; Masa del elemento 0.01 kg; Volumen 0.000005 m3
Residuos:
- embalaje: re170203 Plástico. (componente de residuo); rendimiento 0.025 kg; Código LER 17 02 03; Masa del elemento 1 kg; Volumen 0.001667 m3
