# Colocación de inyectores internos, en fisura de elemento de hormigón

- Propiedad del archivo: CYPE Ingenieros S.A.
- Formato: FIEBDC-3/2016
- Programa: Generador de precios de la construcción. CYPE Ingenieros, S.A.
- Fecha: 09/04/2024
- Ámbito geográfico: Paraguay
- Divisa: PYG
- Costes indirectos: 3 %
- Gastos generales: 13 %
- Beneficio industrial: 6 %
- IVA: 10 %

## E Estructuras

### EH Hormigón armado

#### EHY Reparaciones

**EHY064** m Colocación de inyectores internos, en fisura de elemento de hormigón.
Colocación de inyectores internos de polietileno, en fisura de elemento de hormigón, dentro de taladros de entre 6 y 25 mm de diámetro, secantes al plano de la fisura, realizados a tresbolillo cada 35 cm.
Criterio de valoración económica: El precio no incluye la inyección de la resina.
Incluye: Replanteo. Realización de los taladros. Introducción de los inyectores. Retirada de los inyectores.
Criterio de medición de proyecto: Longitud medida según documentación gráfica de Proyecto.
Criterio de medición de obra: Se medirá la longitud realmente ejecutada según especificaciones de Proyecto.

| Código | Ud | Descripción | Rendimiento | Precio | Importe |
|---|---|---|---|---|---|
| mt09reh123 | Ud | Inyector interno, de polietileno. (material) | 2.85 | 1330 | 3790.500 |
| mo020 | h | Oficial de construcción. (mano de obra) | 0.439 | 66739.25 | 29298.531 |
| mo112 | h | Ayudante especializado de construcción. (mano de obra) | 0.439 | 41846.53 | 18370.627 |
| % | % | Herramientas | 2 % | 51459.658 | 1029.193 |
|  |  | Costes directos |  |  | 52488.851 |
