# Cambio de disposición de elemento flectado en cubierta con cercha de madera

- Propiedad del archivo: CYPE Ingenieros S.A.
- Formato: FIEBDC-3/2016
- Programa: Generador de precios de la construcción. CYPE Ingenieros, S.A.
- Fecha: 09/11/2024
- Ámbito geográfico: Paraguay
- Divisa: PYG
- Costes indirectos: 3 %
- Gastos generales: 13 %
- Beneficio industrial: 6 %
- IVA: 10 %

## E Estructuras

### EM Madera

#### EMW Sustituciones

**EMW011** m Cambio de disposición de elemento flectado en cubierta con cercha de madera.
Cambio de disposición mediante un giro de 90° o 180°, de correa flectada de madera en buen estado de conservación, de 8x10 cm de sección, en cubierta con cercha de madera.
Incluye: Replanteo y marcado de ejes, en los puntos de unión con la cercha. Presentación de las piezas sobre la cercha. Colocación y nivelación. Fijación a la cercha.
Criterio de medición de proyecto: Longitud medida según documentación gráfica de Proyecto.
Criterio de medición de obra: Se medirá la longitud realmente ejecutada según especificaciones de Proyecto.

| Código | Ud | Descripción | Rendimiento | Precio | Importe |
|---|---|---|---|---|---|
| mt50spa101 | kg | Clavos de acero. (material) | 0.08 | 11577 | 926.160 |
| mq09sie010 | h | Motosierra a gasolina, de 50 cm de espada y 2 kW de potencia. (maquinaria) | 0.028 | 19176 | 536.928 |
| mo017 | h | Oficial carpintero. (mano de obra) | 0.122 | 69602.87 | 8491.550 |
| mo058 | h | Medio oficial carpintero. (mano de obra) | 0.122 | 44261.31 | 5399.880 |
| mo077 | h | Medio oficial de construcción. (mano de obra) | 0.088 | 43989.11 | 3871.042 |
| mo113 | h | Ayudante de construcción. (mano de obra) | 0.166 | 42327.3 | 7026.332 |
| % | % | Herramientas | 2 % | 26251.892 | 525.038 |
|  |  | Costes directos |  |  | 26776.930 |

Residuos:
- colocación: mt50spa101 Clavos de acero; factor de residuo 0.0045

## Recursos

**mt50spa101** kg Clavos de acero
Datos técnicos: Coste energético 9.830 MJ; Emisión de CO2 0.510 kg; Código LER 17 04 05; Masa del elemento 1 kg; Volumen 0.000476 m3
