# Pilar prefabricado de hormigón armado, imitación madera

- Propiedad del archivo: CYPE Ingenieros S.A.
- Formato: FIEBDC-3/2016
- Programa: Generador de precios de la construcción. CYPE Ingenieros, S.A.
- Fecha: 09/04/2024
- Ámbito geográfico: Paraguay
- Divisa: PYG
- Costes indirectos: 3 %
- Gastos generales: 13 %
- Beneficio industrial: 6 %
- IVA: 10 %

## E Estructuras

### EP Hormigón prefabricado

#### EPS Pilares

**EPS100** Ud Pilar prefabricado de hormigón armado, imitación madera.
Pilar prefabricado de hormigón armado, de 30x30 cm y sección hueca, de 125 cm de altura, con 4 barras de acero de 12 mm de diámetro, acabado imitación madera, con una mano de lasur. Incluso hormigón fck 250, HA-25/B/19/IIa para relleno del pilar y pieza capitel para remate superior.
Incluye: Replanteo de los pilares. Izado y presentación de los pilares mediante grúa. Ajuste a su posición correcta y nivelación. Montaje y desmontaje de apeos complementarios.
Criterio de medición de proyecto: Número de unidades previstas, según documentación gráfica de Proyecto.
Criterio de medición de obra: Se medirá el número de unidades realmente ejecutadas según especificaciones de Proyecto.

| Código | Ud | Descripción | Rendimiento | Precio | Importe |
|---|---|---|---|---|---|
| mt07pha080b | Ud | Pilar prefabricado de hormigón armado, de 30x30 cm y sección hueca, de 125 cm de altura, con 4 barras de acero de 12 mm de diámetro, acabado imitación madera, con una mano de lasur. (material) | 1 | 2467688 | 2467688.000 |
| mt07pha082b | Ud | Pieza capitel de 33x33x3 cm, acabado imitación madera, con una mano de lasur, para remate superior de pilar prefabricado de hormigón armado, de 30x30 cm y sección hueca. (material) | 1 | 658849 | 658849.000 |
| mt10haf130igqg | m³ | Hormigón fck 250, tipo HA-25/B/19/IIa según EHE-08, elaborado en planta. (material) | 0.061 | 869205 | 53021.505 |
| mq07gte010a | h | Grúa autopropulsada de brazo telescópico con una capacidad de elevación de 12 t y 20 m de altura máxima de trabajo. (maquinaria) | 0.239 | 309177 | 73893.303 |
| mo046 | h | Oficial montador de estructura prefabricada de hormigón. (mano de obra) | 0.361 | 69453.27 | 25072.630 |
| mo093 | h | Medio oficial montador de estructura prefabricada de hormigón. (mano de obra) | 0.652 | 44499.15 | 29013.446 |
| % | % | Herramientas | 2 % | 3307537.884 | 66150.758 |
|  |  | Costes directos |  |  | 3373688.642 |

Residuos:
- colocación: mt07pha080b; factor de residuo 0.0209341
- colocación: mt07pha082b; factor de residuo 0.0252
- colocación: mt10haf130igqg Hormigón fck 250, tipo HA-25/B/19/IIa según EHE-08, elaborado en planta; factor de residuo 0.00104482

## Recursos

**mt07pha080b** Ud Pilar prefabricado de hormigón armado
Datos técnicos: Coste energético 456.357 MJ; Emisión de CO2 29.697 kg; Código LER 17 01 01; Masa del elemento 175 kg; Volumen 0.116667 m3
Residuos:
- embalaje: re170201 Madera. (componente de residuo); rendimiento 1.115 kg; Código LER 17 02 01; Masa del elemento 1 kg; Volumen 0.000909 m3
- embalaje: re170203 Plástico. (componente de residuo); rendimiento 0.42 kg; Código LER 17 02 03; Masa del elemento 1 kg; Volumen 0.001667 m3

**mt07pha082b** Ud Pieza capitel de 33x33x3 cm
Datos técnicos: Coste energético 153.147 MJ; Emisión de CO2 8.923 kg; Código LER 17 01 01; Masa del elemento 52 kg; Volumen 0.034667 m3
Residuos:
- embalaje: re170201 Madera; rendimiento 0.421 kg
- embalaje: re170203 Plástico; rendimiento 0.18 kg

**mt10haf130igqg** m³ Hormigón fck 250, tipo HA-25/B/19/IIa según EHE-08, elaborado en planta
Datos técnicos: Coste energético 1840.000 MJ; Emisión de CO2 230.000 kg; Código LER 17 01 01; Masa del elemento 2300 kg; Volumen 1.533333 m3
