# Pilar prefabricado de hormigón armado, imitación madera

- Propiedad del archivo: CYPE Ingenieros S.A.
- Formato: FIEBDC-3/2016
- Programa: Generador de precios de la construcción. CYPE Ingenieros, S.A.
- Fecha: 09/04/2024
- Ámbito geográfico: Paraguay
- Divisa: PYG
- Costes indirectos: 3 %
- Gastos generales: 13 %
- Beneficio industrial: 6 %
- IVA: 10 %

## E Estructuras

### EP Hormigón prefabricado

#### EPS Pilares

**EPS100** Ud Pilar prefabricado de hormigón armado, imitación madera.
Pilar prefabricado de hormigón armado, de 30x30 cm y sección hueca, de 250 cm de altura, con 4 barras de acero de 12 mm de diámetro, acabado imitación madera, con una mano de lasur. Incluso hormigón fck 250, HA-25/B/19/IIa para relleno del pilar, pieza troncopiramidal para apoyo, pieza plana para remate superior y pieza capitel para remate superior.
Incluye: Replanteo de los pilares. Izado y presentación de los pilares mediante grúa. Ajuste a su posición correcta y nivelación. Montaje y desmontaje de apeos complementarios.
Criterio de medición de proyecto: Número de unidades previstas, según documentación gráfica de Proyecto.
Criterio de medición de obra: Se medirá el número de unidades realmente ejecutadas según especificaciones de Proyecto.

| Código | Ud | Descripción | Rendimiento | Precio | Importe |
|---|---|---|---|---|---|
| mt07pha080g | Ud | Pilar prefabricado de hormigón armado, de 30x30 cm y sección hueca, de 250 cm de altura, con 4 barras de acero de 12 mm de diámetro, acabado imitación madera, con una mano de lasur. (material) | 1 | 2467688 | 2467688.000 |
| mt07pha081a | Ud | Pieza troncopiramidal de 37x37 cm de base inferior, 32x32 cm de base superior y 35 cm de altura, acabado imitación madera, con una mano de lasur, para apoyo de pilar prefabricado de hormigón armado, de 30x30 cm y sección hueca. (material) | 1 | 646499 | 646499.000 |
| mt07pha082a | Ud | Pieza plana de 33x33x3 cm, acabado imitación madera, con una mano de lasur, para remate superior de pilar prefabricado de hormigón armado, de 30x30 cm y sección hueca. (material) | 1 | 113801 | 113801.000 |
| mt07pha082b | Ud | Pieza capitel de 33x33x3 cm, acabado imitación madera, con una mano de lasur, para remate superior de pilar prefabricado de hormigón armado, de 30x30 cm y sección hueca. (material) | 1 | 658849 | 658849.000 |
| mt10haf130igqg | m³ | Hormigón fck 250, tipo HA-25/B/19/IIa según EHE-08, elaborado en planta. (material) | 0.123 | 869205 | 106912.215 |
| mq07gte010a | h | Grúa autopropulsada de brazo telescópico con una capacidad de elevación de 12 t y 20 m de altura máxima de trabajo. (maquinaria) | 0.275 | 309177 | 85023.675 |
| mo046 | h | Oficial montador de estructura prefabricada de hormigón. (mano de obra) | 0.546 | 69453.27 | 37921.485 |
| mo093 | h | Medio oficial montador de estructura prefabricada de hormigón. (mano de obra) | 0.881 | 44499.15 | 39203.751 |
| % | % | Herramientas | 2 % | 4155898.126 | 83117.963 |
|  |  | Costes directos |  |  | 4239016.089 |

Residuos:
- colocación: mt07pha080g; factor de residuo 0.0209341
- colocación: mt07pha081a; factor de residuo 0.0252
- colocación: mt07pha082a; factor de residuo 0.0252
- colocación: mt07pha082b; factor de residuo 0.0252
- colocación: mt10haf130igqg Hormigón fck 250, tipo HA-25/B/19/IIa según EHE-08, elaborado en planta; factor de residuo 0.00104482

## Recursos

**mt07pha080g** Ud Pilar prefabricado de hormigón armado
Datos técnicos: Coste energético 720.607 MJ; Emisión de CO2 59.447 kg; Código LER 17 01 01; Masa del elemento 350 kg; Volumen 0.233333 m3
Residuos:
- embalaje: re170201 Madera. (componente de residuo); rendimiento 1.115 kg; Código LER 17 02 01; Masa del elemento 1 kg; Volumen 0.000909 m3
- embalaje: re170203 Plástico. (componente de residuo); rendimiento 0.42 kg; Código LER 17 02 03; Masa del elemento 1 kg; Volumen 0.001667 m3

**mt07pha081a** Ud Pieza troncopiramidal de 37x37 cm de base inferior
Datos técnicos: Coste energético 153.147 MJ; Emisión de CO2 8.923 kg; Código LER 17 01 01; Masa del elemento 52 kg; Volumen 0.034667 m3
Residuos:
- embalaje: re170201 Madera; rendimiento 0.421 kg
- embalaje: re170203 Plástico; rendimiento 0.18 kg

**mt07pha082a** Ud Pieza plana de 33x33x3 cm
Datos técnicos: Coste energético 83.687 MJ; Emisión de CO2 1.103 kg; Código LER 17 01 01; Masa del elemento 6 kg; Volumen 0.004 m3
Residuos:
- embalaje: re170201 Madera; rendimiento 0.421 kg
- embalaje: re170203 Plástico; rendimiento 0.18 kg

**mt07pha082b** Ud Pieza capitel de 33x33x3 cm
Datos técnicos: Coste energético 153.147 MJ; Emisión de CO2 8.923 kg; Código LER 17 01 01; Masa del elemento 52 kg; Volumen 0.034667 m3
Residuos:
- embalaje: re170201 Madera; rendimiento 0.421 kg
- embalaje: re170203 Plástico; rendimiento 0.18 kg

**mt10haf130igqg** m³ Hormigón fck 250, tipo HA-25/B/19/IIa según EHE-08, elaborado en planta
Datos técnicos: Coste energético 1840.000 MJ; Emisión de CO2 230.000 kg; Código LER 17 01 01; Masa del elemento 2300 kg; Volumen 1.533333 m3
