# Dintel de chapa de acero

- Propiedad del archivo: CYPE Ingenieros S.A.
- Formato: FIEBDC-3/2016
- Programa: Generador de precios de la construcción. CYPE Ingenieros, S.A.
- Fecha: 09/04/2024
- Ámbito geográfico: Paraguay
- Divisa: PYG
- Costes indirectos: 3 %
- Gastos generales: 13 %
- Beneficio industrial: 6 %
- IVA: 10 %

## F Fachadas y particiones

### FC Dinteles, cargaderos y cajones de persiana

#### FCA De acero

**FCA040** m Dintel de chapa de acero.
Dintel metálico, de chapa de acero S275JR de 2,5 mm de espesor, de 220 mm de ancho, con rigidizadores, acabado lacado con pintura de poliéster para exteriores. Incluso accesorios de fijación.
Incluye: Limpieza y preparación del plano de apoyo del sistema. Replanteo del nivel de apoyo de los elementos. Colocación y fijación provisional del dintel. Aplomado y nivelación. Ejecución de las uniones.
Criterio de medición de proyecto: Longitud medida según documentación gráfica de Proyecto, incluyendo las entregas en los apoyos.
Criterio de medición de obra: Se medirá la longitud realmente ejecutada según especificaciones de Proyecto, incluyendo las entregas en los apoyos.

| Código | Ud | Descripción | Rendimiento | Precio | Importe |
|---|---|---|---|---|---|
| mt20dah010C | m | Dintel metálico, de chapa de acero S275JR de 2,5 mm de espesor, de 220 mm de ancho, con rigidizadores, acabado lacado con pintura de poliéster para exteriores. (material) | 1 | 317978 | 317978.000 |
| mt20dah005 | Ud | Kit de accesorios de fijación para dintel de chapa de acero, formado por tirantes de pletina, soportes y fijaciones mecánicas. (material) | 1 | 41176 | 41176.000 |
| mo020 | h | Oficial de construcción. (mano de obra) | 0.266 | 66739.25 | 17752.641 |
| mo113 | h | Ayudante de construcción. (mano de obra) | 0.533 | 41172.67 | 21945.033 |
| % | % | Herramientas | 2 % | 398851.674 | 7977.033 |
|  |  | Costes directos |  |  | 406828.707 |
