# Pilastra

- Propiedad del archivo: CYPE Ingenieros S.A.
- Formato: FIEBDC-3/2016
- Programa: Generador de precios de la construcción. CYPE Ingenieros, S.A.
- Fecha: 09/04/2024
- Ámbito geográfico: Paraguay
- Divisa: PYG
- Costes indirectos: 3 %
- Gastos generales: 13 %
- Beneficio industrial: 6 %
- IVA: 10 %

## F Fachadas y particiones

### FD Defensas

#### FDB Balaustradas

**FDB020** Ud Pilastra.
Pilastra prefabricada de hormigón para balaustrada de sección cuadrada de 25x25x100 cm, colocada en cerramientos y recibida con mortero de cemento y cal, confeccionado en obra, dosaje 1:1:7. Incluso remate en forma de copa jardinera de 27x27x20 cm, replanteo, nivelación, rejuntado y limpieza.
Incluye: Limpieza y preparación del borde de apoyo. Replanteo, presentación y montaje en seco de las piezas. Colocación de las piezas de remate. Rejuntado y perfilado de juntas con mortero de cemento.
Criterio de medición de proyecto: Número de unidades previstas, según documentación gráfica de Proyecto.
Criterio de medición de obra: Se medirá el número de unidades realmente ejecutadas según especificaciones de Proyecto.

| Código | Ud | Descripción | Rendimiento | Precio | Importe |
|---|---|---|---|---|---|
| mt20bhp040d | Ud | Pilar cuadrado prefabricado de hormigón blanco para balaustrada, 25x25x100 cm, incluso base. (material) | 1 | 305835 | 305835.000 |
| mt20bhp060D | Ud | Remate copa jardinera prefabricado de hormigón blanco para pilastra de balaustrada, 27x27x20 cm. (material) | 1 | 61249 | 61249.000 |
| mt08aaa010a | m³ | Agua. (material) | 0.006 | 9226 | 55.356 |
| mt01arg005a | t | Arena de cantera, para mortero preparado en obra. (material) | 0.002 | 106133 | 212.266 |
| mt08cem041o | kg | Cemento blanco en bolsas. (material) | 0.25 | 2399 | 599.750 |
| mt08cal011a | kg | Cal aérea hidratada, con un contenido total de óxido de calcio y óxido de magnesio mayor o igual al 90%, en bolsas. (material) | 0.25 | 2685 | 671.250 |
| mq06hor010 | h | Hormigonera eléctrica con una capacidad de amasado de 160 l. (maquinaria) | 0.006 | 19436 | 116.616 |
| mo020 | h | Oficial de construcción. (mano de obra) | 0.264 | 66739.25 | 17619.162 |
| mo113 | h | Ayudante de construcción. (mano de obra) | 0.275 | 41172.67 | 11322.484 |
| % | % | Herramientas | 2 % | 397680.884 | 7953.618 |
|  |  | Costes directos |  |  | 405634.502 |

Residuos:
- colocación: mt20bhp040d Pilar cuadrado prefabricado de hormigón blanco para balaustrada, 25x25x100 cm, incluso base; factor de residuo 0.0248
- colocación: mt20bhp060D Remate copa jardinera prefabricado de hormigón blanco para pilastra de balaustrada, 27x27x20 cm; factor de residuo 0.0248
- colocación: mt01arg005a Arena de cantera, para mortero preparado en obra; factor de residuo 0.00501329
- colocación: mt08cem041o Cemento blanco en bolsas; factor de residuo 0.0063
- colocación: mt08cal011a Cal aérea hidratada, con un contenido total de óxido de calcio y óxido de magnesio mayor o igual al 90%, en bolsas; factor de residuo 0.042

## Recursos

**mt20bhp040d** Ud Pilar cuadrado prefabricado de hormigón blanco para balaustrada, 25x25x100 cm, incluso base
Datos técnicos: Coste energético 6.060 MJ; Emisión de CO2 5.639 kg; Código LER 17 01 01; Masa del elemento 36 kg; Volumen 0.024 m3
Residuos:
- embalaje: re170201 Madera. (componente de residuo); rendimiento 0.001 kg; Código LER 17 02 01; Masa del elemento 1 kg; Volumen 0.000909 m3
- embalaje: re170203 Plástico. (componente de residuo); rendimiento 0.05 kg; Código LER 17 02 03; Masa del elemento 1 kg; Volumen 0.001667 m3

**mt20bhp060D** Ud Remate copa jardinera prefabricado de hormigón blanco para pilastra de balaustrada, 27x27x20 cm
Datos técnicos: Coste energético 6.120 MJ; Emisión de CO2 5.939 kg; Código LER 17 01 01; Masa del elemento 38 kg; Volumen 0.025333 m3
Residuos:
- embalaje: re170201 Madera; rendimiento 0.001 kg
- embalaje: re170203 Plástico; rendimiento 0.05 kg

**mt08aaa010a** m³ Agua
Datos técnicos: Coste energético 60.000 MJ; Emisión de CO2 30.000 kg

**mt01arg005a** t Arena de cantera, para mortero preparado en obra
Datos técnicos: Coste energético 75.000 MJ; Emisión de CO2 4.000 kg; Código LER 01 04 08; Masa del elemento 1000 kg; Volumen 0.666667 m3

**mt08cem041o** kg Cemento blanco en bolsas
Datos técnicos: Coste energético 7.174 MJ; Emisión de CO2 0.904 kg; Código LER 17 01 01; Masa del elemento 1 kg; Volumen 0.000667 m3
Residuos:
- embalaje: re150101 Envases de papel y cartón. (componente de residuo); rendimiento 0.014 kg; Código LER 15 01 01; Masa del elemento 1 kg; Volumen 0.001333 m3
- embalaje: re170201 Madera; rendimiento 0.001 kg
- embalaje: re170203 Plástico; rendimiento 0.003 kg

**mt08cal011a** kg Cal aérea hidratada, con un contenido total de óxido de calcio y óxido de magnesio mayor o igual al 90%, en bolsas
Datos técnicos: Coste energético 5.019 MJ; Emisión de CO2 0.227 kg; Código LER 17 09 04; Masa del elemento 1 kg; Volumen 0.000667 m3
Residuos:
- embalaje: re150101 Envases de papel y cartón; rendimiento 0.009 kg
- embalaje: re170203 Plástico; rendimiento 0.002 kg
