# Persiana metálica

- Propiedad del archivo: CYPE Ingenieros S.A.
- Formato: FIEBDC-3/2016
- Programa: Generador de precios de la construcción. CYPE Ingenieros, S.A.
- Fecha: 09/11/2024
- Ámbito geográfico: Paraguay
- Divisa: PYG
- Costes indirectos: 3 %
- Gastos generales: 13 %
- Beneficio industrial: 6 %
- IVA: 10 %

## F Fachadas y particiones

### FD Defensas

#### FDC Persianas metálicas

**FDC010** Ud Persiana metálica.
Cierre enrollable de lamas de chapa de acero galvanizado, panel ciego, 300x220 cm, acabado sendzimir, apertura manual. Incluso cerradura central con llave de seguridad.
Incluye: Colocación y fijación de los perfiles guía. Introducción de la persiana metálica en las guías. Colocación y fijación del eje a los soportes. Tensado del muelle. Fijación de la persiana metálica al rodillo. Montaje del sistema de apertura. Montaje del sistema de accionamiento (eje, engranaje y manija o electromotor). Repasos y engrase de mecanismos y guías.
Criterio de medición de proyecto: Número de unidades previstas, según documentación gráfica de Proyecto.
Criterio de medición de obra: Se medirá el número de unidades realmente ejecutadas según especificaciones de Proyecto.

| Código | Ud | Descripción | Rendimiento | Precio | Importe |
|---|---|---|---|---|---|
| mt26cec010a | m² | Persiana metálica enrollable de lamas de chapa de acero galvanizado, panel ciego, de 0,6 mm de espesor, acabado sendzimir. Incluso cajón recogedor, ejes, guías, muelles y accesorios. (material) | 7.59 | 472282 | 3584620.380 |
| mt26eem020 | Ud | Cerradura de seguridad al suelo para cierre enrollable. (material) | 1 | 1562147 | 1562147.000 |
| mo020 | h | Oficial de construcción. (mano de obra) | 3.472 | 68610.61 | 238216.038 |
| mo113 | h | Ayudante de construcción. (mano de obra) | 3.472 | 42327.3 | 146960.386 |
| mo018 | h | Oficial cerrajero. (mano de obra) | 3.472 | 69509.75 | 241337.852 |
| mo059 | h | Medio oficial cerrajero. (mano de obra) | 3.472 | 44072.81 | 153020.796 |
| % | % | Herramientas | 2 % | 5926302.452 | 118526.049 |
|  |  | Costes directos |  |  | 6044828.501 |

## Recursos

**mt26cec010a** m² Persiana metálica enrollable de lamas de chapa de acero galvanizado
Datos técnicos: Coste energético 505.594 MJ; Emisión de CO2 51.358 kg
Residuos:
- embalaje: re170604 Materiales de aislamiento distintos de los especificados en los códigos 17 06 01 y 17 06 03. (componente de residuo); rendimiento 0.068 kg; Código LER 17 06 04; Masa del elemento 1 kg; Volumen 0.001667 m3
