# Muro de carga de mampostería de elevación reforzada con envarillados, de bloque de hormigón

- Propiedad del archivo: CYPE Ingenieros S.A.
- Formato: FIEBDC-3/2016
- Programa: Generador de precios de la construcción. CYPE Ingenieros, S.A.
- Fecha: 09/04/2024
- Ámbito geográfico: Paraguay
- Divisa: PYG
- Costes indirectos: 3 %
- Gastos generales: 13 %
- Beneficio industrial: 6 %
- IVA: 10 %

## F Fachadas y particiones

### FE Mampostería estructural de elevación

#### FEA Muros de mampostería de elevación reforzada con envarillados

**FEA020** m² Muro de carga de mampostería de elevación reforzada con envarillados, de bloque de hormigón.
Muro de carga de 15 cm de espesor de mampostería de elevación reforzada con envarillados de bloque de hormigón, liso estándar, color gris, 40x20x15 cm, resistencia normalizada R10 (10 N/mm²), para revestir, con juntas horizontales y verticales de 10 mm de espesor, junta rehundida, recibida con mortero de cemento confeccionado en obra, con 300 kg/m³ de cemento, color gris, dosaje 1:5, suministrado en bolsas, con piezas especiales tales como medios bloques, bloques de esquina y bloques en "U" en formación de zunchos horizontales y dinteles, reforzado con en dinteles, zunchos horizontales y zunchos verticales; y acero AP 500, cuantía 0,6 kg/m²; armadura de tendel prefabricada de acero galvanizado en caliente con recubrimiento de resina epoxi, de 3,7 mm de diámetro y de 75 mm de ancho, rendimiento 2,45 m/m².
Incluye: Limpieza y preparación de la superficie soporte. Replanteo, planta a planta. Colocación y aplomado de miras de referencia. Tendido de hilos entre miras. Colocación de plomos fijos en las aristas. Preparación del mortero. Colocación de las piezas por hiladas a nivel. Colocación de las armaduras de tendel prefabricadas entre hiladas. Colocación de armaduras en los huecos de las piezas, zunchos horizontales y dinteles. Realización de todos los trabajos necesarios para la resolución de huecos. Limpieza.
Criterio de medición de proyecto: Superficie medida según documentación gráfica de Proyecto, sin duplicar esquinas ni encuentros, deduciendo los huecos de superficie mayor de 2 m².
Criterio de medición de obra: Se medirá la superficie realmente ejecutada según especificaciones de Proyecto, sin duplicar esquinas ni encuentros, deduciendo los huecos de superficie mayor de 2 m².

| Código | Ud | Descripción | Rendimiento | Precio | Importe |
|---|---|---|---|---|---|
| mt02bhp010Afa | Ud | Bloque de hormigón, liso estándar, color gris, 40x20x15 cm, resistencia normalizada R10 (10 N/mm²), densidad 1200 kg/m³, para revestir. (material) | 11.256 | 4756 | 53533.536 |
| mt02bhp011c | Ud | Medio bloque de hormigón, liso estándar, color gris, 20x20x15 cm, resistencia normalizada R10 (10 N/mm²), densidad 1200 kg/m³, para revestir. (material) | 0.473 | 4451 | 2105.323 |
| mt02bhp012c | Ud | Bloque de esquina de hormigón, liso estándar, color gris, 40x20x15 cm, resistencia normalizada R10 (10 N/mm²), densidad 1200 kg/m³, para revestir. (material) | 0.494 | 11281 | 5572.814 |
| mt02bhp020e | Ud | Bloque en "U" de hormigón, liso, color gris, 40x20x15 cm, resistencia normalizada R10 (10 N/mm²), para revestir. (material) | 0.924 | 8902 | 8225.448 |
| mt07aco130b | kg | Acero en varillas corrugadas AP 500, según NP 4007 99, de varios diámetros. (material) | 0.63 | 6215 | 3915.450 |
| mt08var050 | kg | Alambre galvanizado para atar, de 1,30 mm de diámetro. (material) | 0.015 | 9226 | 138.390 |
| mt07aag010ebe | m | Armadura de tendel prefabricada de acero galvanizado en caliente con recubrimiento de resina epoxi, de 3,7 mm de diámetro y 75 mm de ancho, con dispositivos de separación, geometría diseñada para permitir el superposición y sistema de autocontrol del operario (SAO). (material) | 2.45 | 14854 | 36392.300 |
| mt08aaa010a | m³ | Agua. (material) | 0.004 | 9226 | 36.904 |
| mt01arg005a | t | Arena de cantera, para mortero preparado en obra. (material) | 0.017 | 106133 | 1804.261 |
| mt08cem000p | kg | Cemento gris en bolsas. (material) | 3.317 | 1181 | 3917.377 |
| mq06hor010 | h | Hormigonera eléctrica con una capacidad de amasado de 160 l. (maquinaria) | 0.015 | 19436 | 291.540 |
| mo021 | h | Oficial mampostero. (mano de obra) | 0.538 | 66739.25 | 35905.717 |
| mo114 | h | Ayudante mampostero. (mano de obra) | 0.682 | 41172.67 | 28079.761 |
| mo043 | h | Oficial armador de hormigón. (mano de obra) | 0.164 | 69453.27 | 11390.336 |
| mo090 | h | Medio oficial armador de hormigón. (mano de obra) | 0.164 | 44499.15 | 7297.861 |
| % | % | Herramientas | 2 % | 198607.018 | 3972.140 |
|  |  | Costes directos |  |  | 202579.158 |

Residuos:
- colocación: mt02bhp010Afa; factor de residuo 0.0473
- colocación: mt02bhp011c; factor de residuo 0.0473
- colocación: mt02bhp012c; factor de residuo 0.0105
- colocación: mt02bhp020e Bloque en "U" de hormigón, liso, color gris, 40x20x15 cm, resistencia normalizada R10 (10 N/mm²), para revestir; factor de residuo 0.0189548
- colocación: mt07aco130b Acero en varillas corrugadas AP 500, según NP 4007 99, de varios diámetros; factor de residuo 0.0075
- colocación: mt08var050 Alambre galvanizado para atar, de 1,30 mm de diámetro; factor de residuo 0.0038
- colocación: mt07aag010ebe; factor de residuo 0.0144093
- colocación: mt01arg005a Arena de cantera, para mortero preparado en obra; factor de residuo 0.00501329
- colocación: mt08cem000p Cemento gris en bolsas; factor de residuo 0.0063

## Recursos

**mt02bhp010Afa** Ud Bloque de hormigón
Datos técnicos: Coste energético 8.493 MJ; Emisión de CO2 1.086 kg; Código LER 17 01 01; Masa del elemento 13.5 kg; Volumen 0.009 m3
Residuos:
- embalaje: re170201 Madera. (componente de residuo); rendimiento 0.007 kg; Código LER 17 02 01; Masa del elemento 1 kg; Volumen 0.000909 m3
- embalaje: re170203 Plástico. (componente de residuo); rendimiento 0.004 kg; Código LER 17 02 03; Masa del elemento 1 kg; Volumen 0.001667 m3

**mt02bhp011c** Ud Medio bloque de hormigón
Datos técnicos: Coste energético 5.313 MJ; Emisión de CO2 0.606 kg; Código LER 17 01 01; Masa del elemento 7.5 kg; Volumen 0.005 m3
Residuos:
- embalaje: re170201 Madera; rendimiento 0.007 kg
- embalaje: re170203 Plástico; rendimiento 0.004 kg

**mt02bhp012c** Ud Bloque de esquina de hormigón
Datos técnicos: Coste energético 9.949 MJ; Emisión de CO2 1.072 kg; Código LER 17 01 01; Masa del elemento 13.5 kg; Volumen 0.009 m3
Residuos:
- embalaje: re170201 Madera; rendimiento 0.017 kg
- embalaje: re170203 Plástico; rendimiento 0.005 kg

**mt02bhp020e** Ud Bloque en "U" de hormigón, liso, color gris, 40x20x15 cm, resistencia normalizada R10 (10 N/mm²), para revestir
Datos técnicos: Coste energético 10.409 MJ; Emisión de CO2 1.196 kg; Código LER 17 01 01; Masa del elemento 15 kg; Volumen 0.01 m3
Residuos:
- embalaje: re170201 Madera; rendimiento 0.015 kg
- embalaje: re170203 Plástico; rendimiento 0.005 kg

**mt07aco130b** kg Acero en varillas corrugadas AP 500, según NP 4007 99, de varios diámetros
Datos técnicos: Coste energético 9.830 MJ; Emisión de CO2 0.510 kg; Código LER 17 04 05; Masa del elemento 1 kg; Volumen 0.000476 m3

**mt08var050** kg Alambre galvanizado para atar, de 1,30 mm de diámetro
Datos técnicos: Coste energético 25.100 MJ; Emisión de CO2 2.560 kg; Código LER 17 04 05; Masa del elemento 1 kg; Volumen 0.000476 m3

**mt07aag010ebe** m Armadura de tendel prefabricada de acero galvanizado en caliente con recubrimiento de resina epoxi
Datos técnicos: Coste energético 6.380 MJ; Emisión de CO2 0.620 kg; Código LER 17 04 05; Masa del elemento 0.2311 kg; Volumen 0.00011 m3
Residuos:
- embalaje: re170203 Plástico; rendimiento 0.006 kg

**mt08aaa010a** m³ Agua
Datos técnicos: Coste energético 60.000 MJ; Emisión de CO2 30.000 kg

**mt01arg005a** t Arena de cantera, para mortero preparado en obra
Datos técnicos: Coste energético 75.000 MJ; Emisión de CO2 4.000 kg; Código LER 01 04 08; Masa del elemento 1000 kg; Volumen 0.666667 m3

**mt08cem000p** kg Cemento gris en bolsas
Datos técnicos: Coste energético 7.174 MJ; Emisión de CO2 0.904 kg; Código LER 17 01 01; Masa del elemento 1 kg; Volumen 0.000667 m3
Residuos:
- embalaje: re150101 Envases de papel y cartón. (componente de residuo); rendimiento 0.014 kg; Código LER 15 01 01; Masa del elemento 1 kg; Volumen 0.001333 m3
- embalaje: re170201 Madera; rendimiento 0.001 kg
- embalaje: re170203 Plástico; rendimiento 0.003 kg
