# Hoja interior de fachada de dos hojas, de mampostería de ladrillo cerámico para revestir

- Propiedad del archivo: CYPE Ingenieros S.A.
- Formato: FIEBDC-3/2016
- Programa: Generador de precios de la construcción. CYPE Ingenieros, S.A.
- Fecha: 09/04/2024
- Ámbito geográfico: Paraguay
- Divisa: PYG
- Costes indirectos: 3 %
- Gastos generales: 13 %
- Beneficio industrial: 6 %
- IVA: 10 %

## F Fachadas y particiones

### FF Mampostería no estructural de elevación

#### FFR Hoja interior para revestir en fachada de dos hojas

**FFR010** m² Hoja interior de fachada de dos hojas, de mampostería de ladrillo cerámico para revestir.
Hoja interior de fachada de dos hojas, de 7 cm de espesor, de mampostería de ladrillo cerámico hueco doble, para revestir, 33x16x7 cm, con juntas horizontales y verticales de 10 mm de espesor, recibida con mortero de cemento confeccionado en obra, con 250 kg/m³ de cemento, color gris, dosaje 1:6, suministrado en bolsas. Dintel de mampostería de elevación reforzada con envarillados de ladrillos cortados para revestir; montaje y desmontaje de apeo.
Incluye: Replanteo, planta a planta. Marcado en los pilares de los niveles de referencia general de planta y de nivel de piso terminado. Preparación del mortero. Asiento de la primera hilada sobre capa de mortero. Colocación y aplomado de miras de referencia. Tendido de hilos entre miras. Colocación de plomos fijos en las aristas. Colocación de las piezas por hiladas a nivel. Realización de todos los trabajos necesarios para la resolución de los huecos. Encuentros de la mampostería con fachadas, pilares y tabiques. Encuentro de la mampostería con la losa superior. Limpieza del paramento.
Criterio de medición de proyecto: Superficie medida según documentación gráfica de Proyecto, sin duplicar esquinas ni encuentros, deduciendo los huecos de superficie mayor de 4 m². En los huecos que no se deduzcan, están incluidos los trabajos de realizar la superficie interior del hueco.
Criterio de medición de obra: Se medirá la superficie realmente ejecutada según especificaciones de Proyecto, sin duplicar esquinas ni encuentros, deduciendo los huecos de superficie mayor de 4 m². En los huecos que no se deduzcan, están incluidos los trabajos de realizar la superficie interior del hueco.

| Código | Ud | Descripción | Rendimiento | Precio | Importe |
|---|---|---|---|---|---|
| mt04lvc010g | Ud | Ladrillo cerámico hueco doble, para revestir, 33x16x7 cm, densidad 810 kg/m³. (material) | 18 | 2766 | 49788.000 |
| mt08aaa010a | m³ | Agua. (material) | 0.004 | 9226 | 36.904 |
| mt01arg005a | t | Arena de cantera, para mortero preparado en obra. (material) | 0.01 | 106133 | 1061.330 |
| mt08cem000p | kg | Cemento gris en bolsas. (material) | 1.588 | 1181 | 1875.428 |
| mt07aco130d | kg | Acero en varillas corrugadas AP 420, según NP 4007 99, de varios diámetros. (material) | 0.4 | 5876 | 2350.400 |
| mt50spa050m | m³ | Tablón de madera de pino, dimensiones 20x7,2 cm. (material) | 0.001 | 2701478 | 2701.478 |
| mt50spa081a | Ud | Puntal metálico telescópico, de hasta 3 m de altura. (material) | 0.003 | 118422 | 355.266 |
| mt50spa101 | kg | Clavos de acero. (material) | 0.011 | 11514 | 126.654 |
| mq06hor010 | h | Hormigonera eléctrica con una capacidad de amasado de 160 l. (maquinaria) | 0.006 | 19436 | 116.616 |
| mo021 | h | Oficial mampostero. (mano de obra) | 0.449 | 66739.25 | 29965.923 |
| mo114 | h | Ayudante mampostero. (mano de obra) | 0.33 | 41172.67 | 13586.981 |
| % | % | Herramientas | 3 % | 101964.980 | 3058.949 |
|  |  | Costes directos |  |  | 105023.929 |

Residuos:
- colocación: mt04lvc010g Ladrillo cerámico hueco doble, para revestir, 33x16x7 cm, densidad 810 kg/m³; factor de residuo 0.021
- colocación: mt01arg005a Arena de cantera, para mortero preparado en obra; factor de residuo 0.00501329
- colocación: mt08cem000p Cemento gris en bolsas; factor de residuo 0.0063
- colocación: mt07aco130d Acero en varillas corrugadas AP 420, según NP 4007 99, de varios diámetros; factor de residuo 0.0075
- colocación: mt50spa050m Tablón de madera de pino, dimensiones 20x7,2 cm; factor de residuo 1
- colocación: mt50spa081a Puntal metálico telescópico, de hasta 3 m de altura; factor de residuo 1
- colocación: mt50spa101 Clavos de acero; factor de residuo 0.0045

## Recursos

**mt04lvc010g** Ud Ladrillo cerámico hueco doble, para revestir, 33x16x7 cm, densidad 810 kg/m³
Datos técnicos: Coste energético 10.582 MJ; Emisión de CO2 0.645 kg; Código LER 17 01 02; Masa del elemento 2.8 kg; Volumen 0.00224 m3
Residuos:
- embalaje: re170201 Madera. (componente de residuo); rendimiento 0.017 kg; Código LER 17 02 01; Masa del elemento 1 kg; Volumen 0.000909 m3
- embalaje: re170203 Plástico. (componente de residuo); rendimiento 0.001 kg; Código LER 17 02 03; Masa del elemento 1 kg; Volumen 0.001667 m3

**mt08aaa010a** m³ Agua
Datos técnicos: Coste energético 60.000 MJ; Emisión de CO2 30.000 kg

**mt01arg005a** t Arena de cantera, para mortero preparado en obra
Datos técnicos: Coste energético 75.000 MJ; Emisión de CO2 4.000 kg; Código LER 01 04 08; Masa del elemento 1000 kg; Volumen 0.666667 m3

**mt08cem000p** kg Cemento gris en bolsas
Datos técnicos: Coste energético 7.174 MJ; Emisión de CO2 0.904 kg; Código LER 17 01 01; Masa del elemento 1 kg; Volumen 0.000667 m3
Residuos:
- embalaje: re150101 Envases de papel y cartón. (componente de residuo); rendimiento 0.014 kg; Código LER 15 01 01; Masa del elemento 1 kg; Volumen 0.001333 m3
- embalaje: re170201 Madera; rendimiento 0.001 kg
- embalaje: re170203 Plástico; rendimiento 0.003 kg

**mt07aco130d** kg Acero en varillas corrugadas AP 420, según NP 4007 99, de varios diámetros
Datos técnicos: Coste energético 9.830 MJ; Emisión de CO2 0.510 kg; Código LER 17 04 05; Masa del elemento 1 kg; Volumen 0.000476 m3

**mt50spa050m** m³ Tablón de madera de pino, dimensiones 20x7,2 cm
Datos técnicos: Coste energético 78108.000 MJ; Emisión de CO2 -1069.500 kg; Código LER 17 02 01; Masa del elemento 575 kg; Volumen 0.522727 m3

**mt50spa081a** Ud Puntal metálico telescópico, de hasta 3 m de altura
Datos técnicos: Coste energético 97.317 MJ; Emisión de CO2 5.049 kg; Código LER 17 04 05; Masa del elemento 9.9 kg; Volumen 0.004714 m3

**mt50spa101** kg Clavos de acero
Datos técnicos: Coste energético 9.830 MJ; Emisión de CO2 0.510 kg; Código LER 17 04 05; Masa del elemento 1 kg; Volumen 0.000476 m3
