# Hoja exterior de fachada de dos hojas, de mampostería de bloque de hormigón a la vista, con cámara de aire ligeramente ventilada

- Propiedad del archivo: CYPE Ingenieros S.A.
- Formato: FIEBDC-3/2016
- Programa: Generador de precios de la construcción. CYPE Ingenieros, S.A.
- Fecha: 09/04/2024
- Ámbito geográfico: Paraguay
- Divisa: PYG
- Costes indirectos: 3 %
- Gastos generales: 13 %
- Beneficio industrial: 6 %
- IVA: 10 %

## F Fachadas y particiones

### FF Mampostería no estructural de elevación

#### FFX Hoja exterior a la vista en fachada de dos hojas

**FFX025** m² Hoja exterior de fachada de dos hojas, de mampostería de bloque de hormigón a la vista, con cámara de aire ligeramente ventilada.
Hoja exterior de fachada de dos hojas, con apoyo parcial sobre la losa, de 15 cm de espesor, de mampostería de bloque CV de hormigón, liso hidrófugo, color gris, 40x20x15 cm, resistencia normalizada R10 (10 N/mm²), con juntas horizontales y verticales de 10 mm de espesor, junta rehundida, recibida con mortero de cemento confeccionado en obra, con 250 kg/m³ de cemento, color gris, dosaje 1:6, suministrado en bolsas; con cámara de aire ligeramente ventilada, mediante la realización de aberturas de ventilación, con un área efectiva de 10 cm² por cada m de fachada (orificios, rejillas o llagas desprovistas de mortero) para ventilación de la cámara. Dintel de mampostería de elevación reforzada con envarillados de bloques en "U" de hormigón; montaje y desmontaje de apeo. Revestimiento de los frentes de la losa y pilares con plaquetas de hormigón, colocadas con mortero de alta adherencia.
Criterio de valoración económica: El precio no incluye el drenaje ni las rejillas de ventilación.
Incluye: Definición de los planos de fachada mediante plomos. Replanteo, planta a planta. Marcado en los pilares de los niveles de referencia general de planta y de nivel de piso terminado. Colocación y aplomado de miras de referencia. Tendido de hilos entre miras. Colocación de plomos fijos en las aristas. Preparación del mortero. Colocación de las piezas por hiladas a nivel. Revestimiento de los frentes de la losa y pilares. Realización de todos los trabajos necesarios para la resolución de los huecos. Realización de aberturas de ventilación. Encuentros de la mampostería con fachadas, pilares y tabiques. Encuentro de la mampostería con la losa superior. Repaso de las juntas y limpieza final del paramento.
Criterio de medición de proyecto: Superficie medida en verdadera magnitud desde las caras exteriores de la fachada, según documentación gráfica de Proyecto, deduciendo los huecos de superficie mayor de 2 m². En los huecos que no se deduzcan, están incluidos los trabajos de realizar la superficie interior del hueco.
Criterio de medición de obra: Se medirá, en verdadera magnitud, desde las caras exteriores de la fachada, la superficie realmente ejecutada según especificaciones de Proyecto, deduciendo los huecos de superficie mayor de 2 m². En los huecos que no se deduzcan, están incluidos los trabajos de realizar la superficie interior del hueco.

| Código | Ud | Descripción | Rendimiento | Precio | Importe |
|---|---|---|---|---|---|
| mt03bhe010ace | Ud | Bloque CV de hormigón, liso hidrófugo, color gris, 40x20x15 cm, resistencia normalizada R10 (10 N/mm²), densidad 1200 kg/m³; con el precio incrementado el 20% en concepto de piezas especiales: zunchos y medios. (material) | 13 | 5781 | 75153.000 |
| mt08aaa010a | m³ | Agua. (material) | 0.004 | 9226 | 36.904 |
| mt01arg005a | t | Arena de cantera, para mortero preparado en obra. (material) | 0.018 | 106133 | 1910.394 |
| mt08cem000p | kg | Cemento gris en bolsas. (material) | 2.772 | 1181 | 3273.732 |
| mt07aco130d | kg | Acero en varillas corrugadas AP 420, según NP 4007 99, de varios diámetros. (material) | 0.9 | 5876 | 5288.400 |
| mt03bhe012aa | Ud | Plaqueta CV de hormigón, liso, color gris, 40x20x4 cm. (material) | 2 | 2927 | 5854.000 |
| mt09moe020a | kg | Adhesivo cementoso mejorado de ligantes mixtos, C2 TE, para la colocación en capa gruesa de piezas cerámicas en paramentos verticales exteriores (material) | 0.729 | 2696 | 1965.384 |
| mt08adt010 | kg | Aditivo hidrófugo para impermeabilización de morteros u hormigones. (material) | 0.034 | 7381 | 250.954 |
| mt50spa050m | m³ | Tablón de madera de pino, dimensiones 20x7,2 cm. (material) | 0.001 | 2701478 | 2701.478 |
| mt50spa101 | kg | Clavos de acero. (material) | 0.011 | 11514 | 126.654 |
| mt50spa081a | Ud | Puntal metálico telescópico, de hasta 3 m de altura. (material) | 0.003 | 118422 | 355.266 |
| mq06hor010 | h | Hormigonera eléctrica con una capacidad de amasado de 160 l. (maquinaria) | 0.009 | 19436 | 174.924 |
| mo021 | h | Oficial mampostero. (mano de obra) | 0.93 | 66739.25 | 62067.503 |
| mo114 | h | Ayudante mampostero. (mano de obra) | 0.684 | 41172.67 | 28162.106 |
| % | % | Herramientas | 3 % | 187320.699 | 5619.621 |
|  |  | Costes directos |  |  | 192940.320 |

Residuos:
- colocación: mt03bhe010ace; factor de residuo 0.0418003
- colocación: mt01arg005a Arena de cantera, para mortero preparado en obra; factor de residuo 0.00501329
- colocación: mt08cem000p Cemento gris en bolsas; factor de residuo 0.0063
- colocación: mt07aco130d Acero en varillas corrugadas AP 420, según NP 4007 99, de varios diámetros; factor de residuo 0.0075
- colocación: mt03bhe012aa Plaqueta CV de hormigón, liso, color gris, 40x20x4 cm; factor de residuo 0.0473
- colocación: mt09moe020a; factor de residuo 0.07
- colocación: mt08adt010 Aditivo hidrófugo para impermeabilización de morteros u hormigones; factor de residuo 0.055
- colocación: mt50spa050m Tablón de madera de pino, dimensiones 20x7,2 cm; factor de residuo 1
- colocación: mt50spa101 Clavos de acero; factor de residuo 0.0045
- colocación: mt50spa081a Puntal metálico telescópico, de hasta 3 m de altura; factor de residuo 1

## Recursos

**mt03bhe010ace** Ud Bloque CV de hormigón
Datos técnicos: Coste energético 9.506 MJ; Emisión de CO2 1.204 kg; Código LER 17 01 01; Masa del elemento 15 kg; Volumen 0.01 m3
Residuos:
- embalaje: re170201 Madera. (componente de residuo); rendimiento 0.008 kg; Código LER 17 02 01; Masa del elemento 1 kg; Volumen 0.000909 m3
- embalaje: re170203 Plástico. (componente de residuo); rendimiento 0.004 kg; Código LER 17 02 03; Masa del elemento 1 kg; Volumen 0.001667 m3

**mt08aaa010a** m³ Agua
Datos técnicos: Coste energético 60.000 MJ; Emisión de CO2 30.000 kg

**mt01arg005a** t Arena de cantera, para mortero preparado en obra
Datos técnicos: Coste energético 75.000 MJ; Emisión de CO2 4.000 kg; Código LER 01 04 08; Masa del elemento 1000 kg; Volumen 0.666667 m3

**mt08cem000p** kg Cemento gris en bolsas
Datos técnicos: Coste energético 7.174 MJ; Emisión de CO2 0.904 kg; Código LER 17 01 01; Masa del elemento 1 kg; Volumen 0.000667 m3
Residuos:
- embalaje: re150101 Envases de papel y cartón. (componente de residuo); rendimiento 0.014 kg; Código LER 15 01 01; Masa del elemento 1 kg; Volumen 0.001333 m3
- embalaje: re170201 Madera; rendimiento 0.001 kg
- embalaje: re170203 Plástico; rendimiento 0.003 kg

**mt07aco130d** kg Acero en varillas corrugadas AP 420, según NP 4007 99, de varios diámetros
Datos técnicos: Coste energético 9.830 MJ; Emisión de CO2 0.510 kg; Código LER 17 04 05; Masa del elemento 1 kg; Volumen 0.000476 m3

**mt03bhe012aa** Ud Plaqueta CV de hormigón, liso, color gris, 40x20x4 cm
Datos técnicos: Coste energético 5.048 MJ; Emisión de CO2 0.566 kg; Código LER 17 01 01; Masa del elemento 7 kg; Volumen 0.004667 m3
Residuos:
- embalaje: re170201 Madera; rendimiento 0.007 kg
- embalaje: re170203 Plástico; rendimiento 0.004 kg

**mt09moe020a** kg Adhesivo cementoso mejorado de ligantes mixtos
Datos técnicos: Coste energético 3.871 MJ; Emisión de CO2 0.344 kg; Código LER 17 09 04; Masa del elemento 1 kg; Volumen 0.000667 m3
Residuos:
- embalaje: re170203 Plástico; rendimiento 0.003 kg

**mt08adt010** kg Aditivo hidrófugo para impermeabilización de morteros u hormigones
Datos técnicos: Coste energético 71.130 MJ; Emisión de CO2 2.824 kg; Código LER 17 09 04; Masa del elemento 1 kg; Volumen 0.000667 m3
Residuos:
- embalaje: re170203 Plástico; rendimiento 0.032 kg

**mt50spa050m** m³ Tablón de madera de pino, dimensiones 20x7,2 cm
Datos técnicos: Coste energético 78108.000 MJ; Emisión de CO2 -1069.500 kg; Código LER 17 02 01; Masa del elemento 575 kg; Volumen 0.522727 m3

**mt50spa101** kg Clavos de acero
Datos técnicos: Coste energético 9.830 MJ; Emisión de CO2 0.510 kg; Código LER 17 04 05; Masa del elemento 1 kg; Volumen 0.000476 m3

**mt50spa081a** Ud Puntal metálico telescópico, de hasta 3 m de altura
Datos técnicos: Coste energético 97.317 MJ; Emisión de CO2 5.049 kg; Código LER 17 04 05; Masa del elemento 9.9 kg; Volumen 0.004714 m3
