# Remate superior del encuentro entre losa y muro cortina

- Propiedad del archivo: CYPE Ingenieros S.A.
- Formato: FIEBDC-3/2016
- Programa: Generador de precios de la construcción. CYPE Ingenieros, S.A.
- Fecha: 09/04/2024
- Ámbito geográfico: Paraguay
- Divisa: PYG
- Costes indirectos: 3 %
- Gastos generales: 13 %
- Beneficio industrial: 6 %
- IVA: 10 %

## F Fachadas y particiones

### FM Muros cortina

#### FMR Remates

**FMR010** m Remate superior del encuentro entre losa y muro cortina.
Remate superior de encuentro de losa con muro cortina, formado por moldura de chapa plegada de acero galvanizado de 2,0 mm de espesor y 200 mm de desarrollo, para cubrir los anclajes de las losas y servir de soporte del contrapiso. Incluso cierre de estanqueidad con membrana impermeabilizante de caucho sintético EPDM de 2 mm de espesor, aplicada en frío y fijada al soporte mediante adhesivo de contacto, tornillería de acero galvanizado y sellado de junta perimetral entre la chapa y el cerramiento, con separador de EPDM y silicona.
Incluye: Limpieza de la superficie soporte. Replanteo y fijación mediante atornillado de la chapa sobre la losa. Aplicación del adhesivo. Colocación de la impermeabilización. Sellado de juntas y limpieza final.
Criterio de medición de proyecto: Longitud medida según documentación gráfica de Proyecto.
Criterio de medición de obra: Se medirá la longitud realmente ejecutada según especificaciones de Proyecto.

| Código | Ud | Descripción | Rendimiento | Precio | Importe |
|---|---|---|---|---|---|
| mt15dra025 | kg | Adhesivo de neopreno, para la unión de las membranas de EPDM al soporte. (material) | 1.1 | 128809 | 141689.900 |
| mt15dra020c | m² | Lámina de caucho EPDM, tipo II, espesor 2 mm, masa nominal 2,28 kg/m². (material) | 0.5 | 289761 | 144880.500 |
| mt25mco100e | m | Chapa plegada de acero galvanizado, de 2 mm de espesor y 200 mm de desarrollo. (material) | 1.05 | 35386 | 37155.300 |
| mo049 | h | Oficial instalador de muro cortina. (mano de obra) | 0.783 | 68578.53 | 53696.989 |
| mo096 | h | Medio oficial instalador de muro cortina. (mano de obra) | 0.783 | 42789.48 | 33504.163 |
| % | % | Herramientas | 2 % | 410926.852 | 8218.537 |
|  |  | Costes directos |  |  | 419145.389 |

Residuos:
- colocación: mt15dra025 Adhesivo de neopreno, para la unión de las membranas de EPDM al soporte; factor de residuo 0.03
- colocación: mt15dra020c Lámina de caucho EPDM, tipo II, espesor 2 mm, masa nominal 2,28 kg/m²; factor de residuo 0.035
- colocación: mt25mco100e Chapa plegada de acero galvanizado, de 2 mm de espesor y 200 mm de desarrollo; factor de residuo 0.0103128

## Recursos

**mt15dra025** kg Adhesivo de neopreno, para la unión de las membranas de EPDM al soporte
Datos técnicos: Coste energético 120.000 MJ; Emisión de CO2 2.960 kg; Código LER 17 02 03; Masa del elemento 1 kg; Volumen 0.001667 m3

**mt15dra020c** m² Lámina de caucho EPDM, tipo II, espesor 2 mm, masa nominal 2,28 kg/m²
Datos técnicos: Coste energético 209.337 MJ; Emisión de CO2 9.160 kg; Código LER 17 02 03; Masa del elemento 2.28 kg; Volumen 0.0038 m3
Residuos:
- embalaje: re170203 Plástico. (componente de residuo); rendimiento 0.07 kg; Código LER 17 02 03; Masa del elemento 1 kg; Volumen 0.001667 m3

**mt25mco100e** m Chapa plegada de acero galvanizado, de 2 mm de espesor y 200 mm de desarrollo
Datos técnicos: Coste energético 78.979 MJ; Emisión de CO2 8.020 kg; Código LER 17 04 05; Masa del elemento 3.12 kg; Volumen 0.001486 m3
Residuos:
- embalaje: re170203 Plástico; rendimiento 0.007 kg
