# Limpieza de fachadas con láser

- Propiedad del archivo: CYPE Ingenieros S.A.
- Formato: FIEBDC-3/2016
- Programa: Generador de precios de la construcción. CYPE Ingenieros, S.A.
- Fecha: 09/04/2024
- Ámbito geográfico: Paraguay
- Divisa: PYG
- Costes indirectos: 3 %
- Gastos generales: 13 %
- Beneficio industrial: 6 %
- IVA: 10 %

## F Fachadas y particiones

### FZ Limpieza y tratamientos superficiales

#### FZD Limpiezas específicas

**FZD020** m² Limpieza de fachadas con láser.
Limpieza de cerramiento exterior de mampostería de sillería en mal estado de conservación, mediante desincrustación fotónica de suciedad por microrresonancia superficial usando equipo de radiación láser con panel de control para regulación de la frecuencia y potencia del rayo, sistema de refrigeración y manipulador láser, aplicando el tratamiento por franjas horizontales completas, con vuelos, cornisas y salientes. Incluso pruebas previas necesarias para ajustar los parámetros de la limpieza y evitar daños en los materiales, transporte, montaje y desmontaje de equipo; acopio, retirada y carga de restos generados sobre camión o contenedor; considerando un grado de complejidad bajo.
Incluye: Montaje y preparación del equipo. Realización de pruebas para ajuste de los parámetros de limpieza. Aplicación de la radiación láser. Desmontaje del equipo. Limpieza de la superficie soporte. Retirada y acopio de los restos generados. Carga de los restos generados sobre camión o contenedor.
Criterio de medición de proyecto: Superficie medida según documentación gráfica de Proyecto.
Criterio de medición de obra: Se medirá la superficie realmente ejecutada según especificaciones de Proyecto.

| Código | Ud | Descripción | Rendimiento | Precio | Importe |
|---|---|---|---|---|---|
| mq08war100 | h | Desincrustación fotónica de suciedad por microrresonancia superficial usando equipo de radiación láser con panel de control para regulación de la frecuencia y potencia del rayo, sistema de refrigeración y manipulador láser, aplicado en elementos de piedra natural por operario especializado. (maquinaria) | 2.318 | 369940 | 857520.920 |
| mo020 | h | Oficial de construcción. (mano de obra) | 1.748 | 66739.25 | 116660.209 |
| % | % | Herramientas | 2 % | 974181.129 | 19483.623 |
|  |  | Costes directos |  |  | 993664.752 |
