# Perfil de transición entre pisos al mismo nivel, de aluminio

- Propiedad del archivo: CYPE Ingenieros S.A.
- Formato: FIEBDC-3/2016
- Programa: Generador de precios de la construcción. CYPE Ingenieros, S.A.
- Fecha: 09/04/2024
- Ámbito geográfico: Paraguay
- Divisa: PYG
- Costes indirectos: 3 %
- Gastos generales: 13 %
- Beneficio industrial: 6 %
- IVA: 10 %

## H Remates y ayudas

### HD Perfiles decorativos

#### HDS Perfiles para juntas entre pisos

**HDS031** m Perfil de transición entre pisos al mismo nivel, de aluminio.
Perfil de transición entre pisos al mismo nivel, de aluminio anodizado, con superficie lisa, de 30 mm de ancho y 4 mm de altura. COLOCACIÓN: con tornillos.
Incluye: Preparación de la superficie soporte. Replanteo. Corte y preparación. Colocación y fijación.
Criterio de medición de proyecto: Longitud medida según documentación gráfica de Proyecto. No se ha incrementado la medición por roturas y recortes, ya que en la descomposición se ha considerado un 5% más de piezas.
Criterio de medición de obra: Se medirá la longitud realmente ejecutada según especificaciones de Proyecto.

| Código | Ud | Descripción | Rendimiento | Precio | Importe |
|---|---|---|---|---|---|
| mt18jpc070aa | m | Perfil de transición entre pisos al mismo nivel, de aluminio anodizado, con superficie lisa, de 30 mm de ancho y 4 mm de altura, con taladros para atornillar a la superficie soporte y tornillos. (material) | 1.05 | 64254 | 67466.700 |
| mo023 | h | Oficial pisero. (mano de obra) | 0.068 | 66739.25 | 4538.269 |
| % | % | Herramientas | 2 % | 72004.969 | 1440.099 |
|  |  | Costes directos |  |  | 73445.068 |

Residuos:
- colocación: mt18jpc070aa; factor de residuo 0.048

## Recursos

**mt18jpc070aa** m Perfil de transición entre pisos al mismo nivel
Datos técnicos: Coste energético 10.429 MJ; Emisión de CO2 0.776 kg; Código LER 17 04 02; Masa del elemento 0.087 kg; Volumen 0.000058 m3
Residuos:
- embalaje: re170203 Plástico. (componente de residuo); rendimiento 0.005 kg; Código LER 17 02 03; Masa del elemento 1 kg; Volumen 0.001667 m3
