# Escalonado de escalera

- Propiedad del archivo: CYPE Ingenieros S.A.
- Formato: FIEBDC-3/2016
- Programa: Generador de precios de la construcción. CYPE Ingenieros, S.A.
- Fecha: 01/04/2025
- Ámbito geográfico: Paraguay
- Divisa: PYG
- Costes indirectos: 3 %
- Gastos generales: 13 %
- Beneficio industrial: 6 %
- IVA: 10 %

## H Remates y ayudas

### HY Ayudas de albañilería

#### HYO Para oficios

**HYO020** m Escalonado de escalera.
Escalonado de escalera con pieza cerámica prefabricada, de 94x28,5x16 cm, asentado con mortero de cemento, confeccionado en obra, dosaje 1:6, sobre la losa o bóveda de escalera, como base para la posterior colocación del acabado de peldaños.
Incluye: Replanteo y trazado del escalonado en muros. Tendido de cordel entre el primer peldaño y el último. Limpieza y humectación de la losa. Formación del escalonado.
Criterio de medición de proyecto: Longitud de la arista formada por la huella y la tabica, medida según documentación gráfica de Proyecto.
Criterio de medición de obra: Se medirá, en la arista de intersección entre huella y tabica, la longitud realmente ejecutada según especificaciones de Proyecto.

| Código | Ud | Descripción | Rendimiento | Precio | Importe |
|---|---|---|---|---|---|
| mt20cep010 | Ud | Pieza cerámica prefabricada, de 94x28,5x16 cm, para formación de peldaño. (material) | 1 | 73268 | 73268.000 |
| mt08aaa010a | m³ | Agua. (material) | 0.006 | 9276 | 55.656 |
| mt01arg005a | t | Arena de cantera, para mortero preparado en obra. (material) | 0.016 | 106727 | 1707.632 |
| mt08cem000p | kg | Cemento gris en bolsas. (material) | 2.5 | 1187 | 2967.500 |
| mq06hor010 | h | Hormigonera eléctrica con una capacidad de amasado de 160 l. (maquinaria) | 0.008 | 19690 | 157.520 |
| mo020 | h | Oficial de construcción. (mano de obra) | 0.268 | 71617.94 | 19193.608 |
| mo077 | h | Medio oficial de construcción. (mano de obra) | 0.161 | 45914.45 | 7392.226 |
| % | % | Herramientas | 2 % | 104742.142 | 2094.843 |
|  |  | Costes directos |  |  | 106836.985 |

Residuos:
- colocación: mt01arg005a Arena de cantera, para mortero preparado en obra; factor de residuo 0.00501329
- colocación: mt08cem000p Cemento gris en bolsas; factor de residuo 0.0063

## Recursos

**mt08aaa010a** m³ Agua
Datos técnicos: Coste energético 60.000 MJ; Emisión de CO2 30.000 kg

**mt01arg005a** t Arena de cantera, para mortero preparado en obra
Datos técnicos: Coste energético 75.000 MJ; Emisión de CO2 4.000 kg; Código LER 01 04 08; Masa del elemento 1000 kg; Volumen 0.666667 m3

**mt08cem000p** kg Cemento gris en bolsas
Datos técnicos: Coste energético 4.234 MJ; Emisión de CO2 0.734 kg; Código LER 17 01 01; Masa del elemento 1 kg; Volumen 0.000667 m3
Residuos:
- embalaje: re150101 Envases de papel y cartón. (componente de residuo); rendimiento 0.014 kg; Código LER 15 01 01; Masa del elemento 1 kg; Volumen 0.001333 m3
- embalaje: re170201 Madera. (componente de residuo); rendimiento 0.001 kg; Código LER 17 02 01; Masa del elemento 1 kg; Volumen 0.000909 m3
- embalaje: re170203 Plástico. (componente de residuo); rendimiento 0.003 kg; Código LER 17 02 03; Masa del elemento 1 kg; Volumen 0.001667 m3
