# Apertura de rozas

- Propiedad del archivo: CYPE Ingenieros S.A.
- Formato: FIEBDC-3/2016
- Programa: Generador de precios de la construcción. CYPE Ingenieros, S.A.
- Fecha: 09/04/2024
- Ámbito geográfico: Paraguay
- Divisa: PYG
- Costes indirectos: 3 %
- Gastos generales: 13 %
- Beneficio industrial: 6 %
- IVA: 10 %

## H Remates y ayudas

### HY Ayudas de albañilería

#### HYO Para oficios

**HYO010** m Apertura de rozas.
Apertura de rozas en mampostería de ladrillo hueco, con medios manuales sin afectar a la estabilidad del elemento constructivo.
Incluye: Preparación de la zona de trabajo. Protección de los elementos del entorno. Replanteo. Ejecución manual de la roza. Retirada y acopio de escombros. Limpieza de los restos de obra. Carga de escombros sobre camión o contenedor.
Criterio de medición de proyecto: Longitud medida según documentación gráfica de Proyecto.
Criterio de medición de obra: Se medirá la longitud realmente ejecutada según especificaciones de Proyecto.

| Código | Ud | Descripción | Rendimiento | Precio | Importe |
|---|---|---|---|---|---|
| mq06hor010 | h | Hormigonera eléctrica con una capacidad de amasado de 160 l. (maquinaria) | 0.006 | 19436 | 116.616 |
| mo113 | h | Ayudante de construcción. (mano de obra) | 0.241 | 41172.67 | 9922.613 |
| % | % | Herramientas | 2 % | 10039.229 | 200.785 |
|  |  | Costes directos |  |  | 10240.014 |

Residuos:
- demolición: ruo170101 Hormigón (hormigones, morteros y prefabricados). (componente de residuo); rendimiento 0.068 kg; Código LER 17 01 01; Masa del elemento 1 kg; Volumen 0.000667 m3
- demolición: ruo170102 Ladrillos. (componente de residuo); rendimiento 0.901 kg; Código LER 17 01 02; Masa del elemento 1 kg; Volumen 0.0008 m3
