# Punto de interconexión de cables de fibra óptica

- Propiedad del archivo: CYPE Ingenieros S.A.
- Formato: FIEBDC-3/2016
- Programa: Generador de precios de la construcción. CYPE Ingenieros, S.A.
- Fecha: 09/04/2024
- Ámbito geográfico: Paraguay
- Divisa: PYG
- Costes indirectos: 3 %
- Gastos generales: 13 %
- Beneficio industrial: 6 %
- IVA: 10 %

## I Instalaciones

### IA Audiovisuales

#### IAO Red de cables de fibra óptica

**IAO012** Ud Punto de interconexión de cables de fibra óptica.
Punto de interconexión de cables de fibra óptica, para 6 fibras ópticas, formado por caja mural de acero galvanizado, como registro principal de cables de fibra óptica; 6 conectores y 6 adaptadores SC simple para fibras ópticas monomodo. Incluso cierre con llave, accesorios necesarios para su correcta instalación, piezas especiales y fijaciones.
Incluye: Colocación del armario mural. Colocación de los conectores. Conexionado y comprobación de su correcto funcionamiento.
Criterio de medición de proyecto: Número de unidades previstas, según documentación gráfica de Proyecto.
Criterio de medición de obra: Se medirá el número de unidades realmente ejecutadas según especificaciones de Proyecto.

| Código | Ud | Descripción | Rendimiento | Precio | Importe |
|---|---|---|---|---|---|
| mt40foa030c | Ud | Caja mural con capacidad para 6 conectores tipo SC simple, de acero galvanizado, de 200x140x30 mm, para instalaciones de fibra óptica. Incluso cierre con llave, accesorios y fijaciones. (material) | 1 | 554508 | 554508.000 |
| mt40fod020a | Ud | Conector tipo SC/APC simple monomodo, para instalaciones de fibra óptica. (material) | 6 | 75788 | 454728.000 |
| mt40fod030a | Ud | Adaptador tipo SC simple monomodo, para instalaciones de fibra óptica. (material) | 6 | 64005 | 384030.000 |
| mo001 | h | Oficial instalador de telecomunicaciones. (mano de obra) | 0.983 | 68578.53 | 67412.695 |
| mo056 | h | Medio oficial instalador de telecomunicaciones. (mano de obra) | 0.983 | 42707.99 | 41981.954 |
| % | % | Herramientas | 2 % | 1502660.649 | 30053.213 |
|  |  | Costes directos |  |  | 1532713.862 |

## Recursos

**mt40foa030c** Ud Caja mural con capacidad para 6 conectores tipo SC simple
Datos técnicos: Coste energético 0.018 MJ; Emisión de CO2 0.028 kg
Residuos:
- embalaje: re150101 Envases de papel y cartón. (componente de residuo); rendimiento 0.033 kg; Código LER 15 01 01; Masa del elemento 1 kg; Volumen 0.001333 m3

**mt40fod020a** Ud Conector tipo SC/APC simple monomodo, para instalaciones de fibra óptica
Datos técnicos: Coste energético 2.988 MJ; Emisión de CO2 0.214 kg
Residuos:
- embalaje: re150101 Envases de papel y cartón; rendimiento 0.072 kg

**mt40fod030a** Ud Adaptador tipo SC simple monomodo, para instalaciones de fibra óptica
Datos técnicos: Coste energético 0.017 MJ; Emisión de CO2 0.027 kg
Residuos:
- embalaje: re150101 Envases de papel y cartón; rendimiento 0.032 kg
