# Ramal 45° simple para línea frigorífica de líquido, de descarga de gas y de succión de gas

- Propiedad del archivo: CYPE Ingenieros S.A.
- Formato: FIEBDC-3/2016
- Programa: Generador de precios de la construcción. CYPE Ingenieros, S.A.
- Fecha: 09/04/2024
- Ámbito geográfico: Paraguay
- Divisa: PYG
- Costes indirectos: 3 %
- Gastos generales: 13 %
- Beneficio industrial: 6 %
- IVA: 10 %

## I Instalaciones

### IB Sistemas de climatización

#### IBP Sistema VRF (Toshiba)

**IBP515** Ud Ramal 45° simple para línea frigorífica de líquido, de descarga de gas y de succión de gas.
Ramal 45° simple de línea frigorífica formada por conjunto de tres colectores, uno para la línea de líquido, otro para la línea de descarga de gas y otro para la línea de succión de gas, de 8 salidas cada uno, modelo RBM-HY1083FE "TOSHIBA", con un rango de capacidad total de las unidades interiores conectadas aguas abajo de menos de 14,2.
Incluye: Conexionado.
Criterio de medición de proyecto: Número de unidades previstas, según documentación gráfica de Proyecto.
Criterio de medición de obra: Se medirá el número de unidades realmente ejecutadas según especificaciones de Proyecto.

| Código | Ud | Descripción | Rendimiento | Precio | Importe |
|---|---|---|---|---|---|
| mt42tsb535g | Ud | Conjunto de tres colectores, uno para la línea de líquido, otro para la línea de descarga de gas y otro para la línea de succión de gas, de 8 salidas cada uno, modelo RBM-HY1083FE "TOSHIBA", con un rango de capacidad total de las unidades interiores conectadas aguas abajo de menos de 14,2. (material) | 1 | 7452866 | 7452866.000 |
| mo005 | h | Oficial instalador de aire acondicionado. (mano de obra) | 0.061 | 68578.53 | 4183.290 |
| mo104 | h | Medio oficial instalador de aire acondicionado. (mano de obra) | 0.061 | 42707.99 | 2605.187 |
| % | % | Herramientas | 2 % | 7459654.477 | 149193.090 |
|  |  | Costes directos |  |  | 7608847.567 |
