# Unidad interior de aire acondicionado con distribución por ducto rectangular, para gas R-32

- Propiedad del archivo: CYPE Ingenieros S.A.
- Formato: FIEBDC-3/2016
- Programa: Generador de precios de la construcción. CYPE Ingenieros, S.A.
- Fecha: 09/04/2024
- Ámbito geográfico: Paraguay
- Divisa: PYG
- Costes indirectos: 3 %
- Gastos generales: 13 %
- Beneficio industrial: 6 %
- IVA: 10 %

## I Instalaciones

### IB Sistemas de climatización

#### IBP Sistema VRF (Toshiba)

**IBP004** Ud Unidad interior de aire acondicionado con distribución por ducto rectangular, para gas R-32.
Unidad interior de aire acondicionado, con distribución por ducto rectangular, sistema VRF, para gas R-410A/R-32, alimentación monofásica (230V/50Hz), modelo MMD-UP0051BHP-E "TOSHIBA", potencia frigorífica nominal 1,7 kW (temperatura de bulbo seco del aire interior 27°C, temperatura de bulbo húmedo del aire interior 19°C, temperatura de bulbo seco del aire exterior 35°C, temperatura de bulbo húmedo del aire exterior 24°C), potencia calorífica nominal 1,9 kW (temperatura de bulbo seco del aire interior 20°C, temperatura de bulbo húmedo del aire exterior 6°C), consumo eléctrico nominal 0,038 kW, presión sonora a velocidad alta/media/baja: 29/26/23 dBA, potencia sonora 51 dBA, caudal de aire a velocidad alta/media/baja: 540/450/360 m³/h, de 275x700x750 mm y 23 kg, presión de aire (máxima) 120 Pa, retorno posterior del aire, con válvula de expansión electrónica, sensor de presión, control individual de temperatura por microprocesador para regulación del flujo de refrigerante, toma de aire exterior, filtro de aire, bomba y manguera de drenaje. Regulación: control remoto inalámbrico, modelo RBC-AXU31-E. Incluso elementos para suspensión del techo.
Criterio de valoración económica: El precio no incluye la canalización ni el cableado eléctrico de alimentación.
Incluye: Replanteo. Colocación y fijación. Conexión a las líneas frigoríficas. Conexión a la red eléctrica. Conexión a la red de desagüe. Puesta en marcha.
Criterio de medición de proyecto: Número de unidades previstas, según documentación gráfica de Proyecto.
Criterio de medición de obra: Se medirá el número de unidades realmente ejecutadas según especificaciones de Proyecto.

| Código | Ud | Descripción | Rendimiento | Precio | Importe |
|---|---|---|---|---|---|
| mt42tsb141a | Ud | Unidad interior de aire acondicionado, con distribución por ducto rectangular, sistema VRF, para gas R-410A/R-32, alimentación monofásica (230V/50Hz), modelo MMD-UP0051BHP-E "TOSHIBA", potencia frigorífica nominal 1,7 kW (temperatura de bulbo seco del aire interior 27°C, temperatura de bulbo húmedo del aire interior 19°C, temperatura de bulbo seco del aire exterior 35°C, temperatura de bulbo húmedo del aire exterior 24°C), potencia calorífica nominal 1,9 kW (temperatura de bulbo seco del aire interior 20°C, temperatura de bulbo húmedo del aire exterior 6°C), consumo eléctrico nominal 0,038 kW, presión sonora a velocidad alta/media/baja: 29/26/23 dBA, potencia sonora 51 dBA, caudal de aire a velocidad alta/media/baja: 540/450/360 m³/h, de 275x700x750 mm y 23 kg, presión de aire (máxima) 120 Pa, retorno posterior del aire, con válvula de expansión electrónica, sensor de presión, control individual de temperatura por microprocesador para regulación del flujo de refrigerante, toma de aire exterior, filtro de aire, bomba y manguera de drenaje. (material) | 1 | 15183670 | 15183670.000 |
| mt42tsb594b | Ud | Control remoto inalámbrico, modelo RBC-AXU31-E "TOSHIBA", formado por mando por infrarrojos y receptor para instalación en la unidad interior de aire acondicionado. (material) | 1 | 3747021 | 3747021.000 |
| mt42www090 | Ud | Kit de soportes para suspensión del techo, formado por cuatro varillas roscadas de acero galvanizado, con sus tarugos, tuercas y arandelas correspondientes. (material) | 1 | 226468 | 226468.000 |
| mo005 | h | Oficial instalador de aire acondicionado. (mano de obra) | 1.228 | 68578.53 | 84214.435 |
| mo104 | h | Medio oficial instalador de aire acondicionado. (mano de obra) | 1.228 | 42707.99 | 52445.412 |
| % | % | Herramientas | 2 % | 19293818.847 | 385876.377 |
|  |  | Costes directos |  |  | 19679695.224 |

## Recursos

**mt42tsb141a** Ud Unidad interior de aire acondicionado
Datos técnicos: Coste energético 1064.714 MJ; Emisión de CO2 72.847 kg
Residuos:
- embalaje: re150101 Envases de papel y cartón. (componente de residuo); rendimiento 0.18 kg; Código LER 15 01 01; Masa del elemento 1 kg; Volumen 0.001333 m3
- embalaje: re170203 Plástico. (componente de residuo); rendimiento 0.09 kg; Código LER 17 02 03; Masa del elemento 1 kg; Volumen 0.001667 m3
