# Ramal 45° simple para línea frigorífica de líquido, de descarga de gas y de succión de gas

- Propiedad del archivo: CYPE Ingenieros S.A.
- Formato: FIEBDC-3/2016
- Programa: Generador de precios de la construcción. CYPE Ingenieros, S.A.
- Fecha: 09/04/2024
- Ámbito geográfico: Paraguay
- Divisa: PYG
- Costes indirectos: 3 %
- Gastos generales: 13 %
- Beneficio industrial: 6 %
- IVA: 10 %

## I Instalaciones

### IB Sistemas de climatización

#### IBP Sistema VRF (Toshiba)

**IBP515** Ud Ramal 45° simple para línea frigorífica de líquido, de descarga de gas y de succión de gas.
Ramal 45° simple de línea frigorífica formada por conjunto de tres juntas, una para la línea de líquido, otra para la línea de descarga de gas y otra para la línea de succión de gas, modelo RBM-BY55FE "TOSHIBA", con un rango de capacidad total de las unidades interiores conectadas aguas abajo de menos de 6,4.
Incluye: Conexionado.
Criterio de medición de proyecto: Número de unidades previstas, según documentación gráfica de Proyecto.
Criterio de medición de obra: Se medirá el número de unidades realmente ejecutadas según especificaciones de Proyecto.

| Código | Ud | Descripción | Rendimiento | Precio | Importe |
|---|---|---|---|---|---|
| mt42tsb525a | Ud | Conjunto de tres juntas, una para la línea de líquido, otra para la línea de descarga de gas y otra para la línea de succión de gas, modelo RBM-BY55FE "TOSHIBA", con un rango de capacidad total de las unidades interiores conectadas aguas abajo de menos de 6,4. (material) | 1 | 1770570 | 1770570.000 |
| mo005 | h | Oficial instalador de aire acondicionado. (mano de obra) | 0.061 | 68578.53 | 4183.290 |
| mo104 | h | Medio oficial instalador de aire acondicionado. (mano de obra) | 0.061 | 42707.99 | 2605.187 |
| % | % | Herramientas | 2 % | 1777358.477 | 35547.170 |
|  |  | Costes directos |  |  | 1812905.647 |
