# Captador solar térmico para instalación colectiva, integrado en cubierta inclinada

- Propiedad del archivo: CYPE Ingenieros S.A.
- Formato: FIEBDC-3/2016
- Programa: Generador de precios de la construcción. CYPE Ingenieros, S.A.
- Fecha: 10/04/2024
- Ámbito geográfico: Paraguay
- Divisa: PYG
- Costes indirectos: 3 %
- Gastos generales: 13 %
- Beneficio industrial: 6 %
- IVA: 10 %

## I Instalaciones

### IC Calefacción, refrigeración, climatización y agua caliente sanitaria

#### ICB Captación solar

**ICB012** Ud Captador solar térmico para instalación colectiva, integrado en cubierta inclinada.
Captador solar térmico formado por batería de 2 módulos, compuesto cada uno de ellos de un captador solar térmico plano, con panel de montaje vertical de 1143x2043x80 mm, superficie útil 2,14 m², rendimiento óptico 0,78, coeficiente de pérdidas primario 3,473 W/m²K y coeficiente de pérdidas secundario 0,017 W/m²K², compuesto de marco autoportante y tapa posterior de aluminio, aislamiento térmico de lana de vidrio, panel de vidrio de 4 mm de espesor, absorbedor de cobre con recubrimiento Sunselect, tubería en forma de meandro y manguitos de conexión, con marcos de estanqueidad. Incluso accesorios de montaje y fijación, conjunto de conexiones hidráulicas entre captadores solares térmicos, líquido de relleno para captador solar térmico, válvula de seguridad, purgador, válvulas de corte y demás accesorios. Totalmente montado, conexionado y probado.
Incluye: Replanteo del conjunto. Colocación de la estructura soporte. Colocación y fijación de los paneles sobre la estructura soporte. Conexionado con la red de conducción de agua. Llenado del circuito.
Criterio de medición de proyecto: Número de unidades previstas, según documentación gráfica de Proyecto.
Criterio de medición de obra: Se medirá el número de unidades realmente ejecutadas según especificaciones de Proyecto.

| Código | Ud | Descripción | Rendimiento | Precio | Importe |
|---|---|---|---|---|---|
| mt38the005a | Ud | Captador solar térmico plano, con panel de montaje vertical de 1143x2043x80 mm, superficie útil 2,14 m², rendimiento óptico 0,78, coeficiente de pérdidas primario 3,473 W/m²K y coeficiente de pérdidas secundario 0,017 W/m²K², compuesto de marco autoportante y tapa posterior de aluminio, aislamiento térmico de lana de vidrio, panel de vidrio de 4 mm de espesor, absorbedor de cobre con recubrimiento Sunselect, tubería en forma de meandro y manguitos de conexión. (material) | 2 | 7015628 | 14031256.000 |
| mt38the050a | Ud | Juego de bandejas y chapas de cobertura, básico, para dos captadores solares térmicos. (material) | 1 | 5510128 | 5510128.000 |
| mt38the040a | Ud | Conexión recta para captadores solares térmicos con conexiones laterales, con aislamiento térmico. (material) | 2 | 130477 | 260954.000 |
| mt38the500a | Ud | Purgador manual de aire con cuerpo de latón, con rosca de 3/8" de diámetro, para una temperatura máxima de 160°C. (material) | 1 | 220807 | 220807.000 |
| mt38csg110 | Ud | Válvula de seguridad especial para aplicaciones de energía solar térmica, para una temperatura máxima de 130°C. (material) | 1 | 399408 | 399408.000 |
| mt38the150a | Ud | Bidón de 10 l de solución agua-glicol para relleno de captador solar térmico. (material) | 0.37 | 401467 | 148542.790 |
| mt37sve010d | Ud | Válvula de esfera de latón niquelado para roscar de 1". (material) | 2 | 125114 | 250228.000 |
| mo009 | h | Oficial instalador de captadores solares. (mano de obra) | 6.186 | 68578.53 | 424226.787 |
| mo108 | h | Medio oficial instalador de captadores solares. (mano de obra) | 6.186 | 42707.99 | 264191.626 |
| % | % | Herramientas | 2 % | 21509742.203 | 430194.844 |
|  |  | Costes directos |  |  | 21939937.047 |

## Recursos

**mt38the005a** Ud Captador solar térmico plano
Datos técnicos: Coste energético 1664.665 MJ; Emisión de CO2 89.424 kg
Residuos:
- embalaje: re150101 Envases de papel y cartón. (componente de residuo); rendimiento 2.721 kg; Código LER 15 01 01; Masa del elemento 1 kg; Volumen 0.001333 m3

**mt38csg110** Ud Válvula de seguridad especial para aplicaciones de energía solar térmica, para una temperatura máxima de 130°C
Datos técnicos: Coste energético 511.326 MJ; Emisión de CO2 34.399 kg
Residuos:
- embalaje: re150101 Envases de papel y cartón; rendimiento 0.072 kg

**mt37sve010d** Ud Válvula de esfera de latón niquelado para roscar de 1"
Datos técnicos: Coste energético 843.399 MJ; Emisión de CO2 56.701 kg
Residuos:
- embalaje: re150101 Envases de papel y cartón; rendimiento 0.072 kg
