# Caldera a gas oil, doméstica, de condensación, de pie, para calefacción

- Propiedad del archivo: CYPE Ingenieros S.A.
- Formato: FIEBDC-3/2016
- Programa: Generador de precios de la construcción. CYPE Ingenieros, S.A.
- Fecha: 09/04/2024
- Ámbito geográfico: Paraguay
- Divisa: PYG
- Costes indirectos: 3 %
- Gastos generales: 13 %
- Beneficio industrial: 6 %
- IVA: 10 %

## I Instalaciones

### IC Calefacción, refrigeración, climatización y agua caliente sanitaria

#### ICC Calderas a gas oil

**ICC215** Ud Caldera a gas oil, doméstica, de condensación, de pie, para calefacción.
Caldera de pie, de condensación con recuperador de acero inoxidable, con cuerpo de fundición de hierro gris GL 180 y quemador presurizado de gas oil de llama azul, eficiencia energética clase A, potencia de calefacción 29 kW, peso 228 kg, dimensiones 773x600x728 mm, cuadro de regulación y cronotermostato modulante con sonda de temperatura exterior, caudal másico de gas de escape 0,0119 kg/s, con contenido de CO2 14%, presión de impulsión disponible 30 Pa, contenido de agua 41 l, kit de unión de caldera a gas oil a circuito de calefacción, kit de seguridad para caldera a gas oil, kit de unión de caldera a gas oil a vaso de expansión. Sin incluir el ducto para evacuación de los productos de la combustión. Totalmente montada, conexionada y probada.
Incluye: Replanteo. Presentación de los elementos. Montaje de la caldera y sus accesorios. Conexionado con las redes de conducción de agua, de gas oil, de desagües cloacales y pluviales y eléctrica, y con el ducto de evacuación de los productos de la combustión. Puesta en marcha.
Criterio de medición de proyecto: Número de unidades previstas, según documentación gráfica de Proyecto.
Criterio de medición de obra: Se medirá el número de unidades realmente ejecutadas según especificaciones de Proyecto.

| Código | Ud | Descripción | Rendimiento | Precio | Importe |
|---|---|---|---|---|---|
| mt38cqj110f | Ud | Caldera de pie, de condensación con recuperador de acero inoxidable, con cuerpo de fundición de hierro gris GL 180 y quemador presurizado de gas oil de llama azul, eficiencia energética clase A, potencia de calefacción 29 kW, peso 228 kg, dimensiones 773x600x728 mm, cuadro de regulación y cronotermostato modulante con sonda de temperatura exterior, caudal másico de gas de escape 0,0119 kg/s, con contenido de CO2 14%, presión de impulsión disponible 30 Pa, contenido de agua 41 l. (material) | 1 | 39695004 | 39695004.000 |
| mt38cqj519a | Ud | Kit de seguridad para caldera a gas oil, compuesto por manómetro, válvula de seguridad y purgador de aire. (material) | 1 | 953483 | 953483.000 |
| mt38cqj530a | Ud | Kit de unión de caldera a gas oil a vaso de expansión, con válvula de llenado y vaciado. (material) | 1 | 1114070 | 1114070.000 |
| mt38www010 | Ud | Material auxiliar para instalaciones de calefacción. (material) | 1 | 17294 | 17294.000 |
| mo004 | h | Oficial calefactor. (mano de obra) | 3.108 | 68578.53 | 213142.071 |
| mo103 | h | Medio oficial calefactor. (mano de obra) | 3.108 | 42707.99 | 132736.433 |
| % | % | Herramientas | 2 % | 42125729.504 | 842514.590 |
|  |  | Costes directos |  |  | 42968244.094 |

## Recursos

**mt38cqj110f** Ud Caldera de pie, de condensación con recuperador de acero inoxidable
Datos técnicos: Coste energético 7554.532 MJ; Emisión de CO2 587.424 kg
Residuos:
- embalaje: re150101 Envases de papel y cartón. (componente de residuo); rendimiento 2.489 kg; Código LER 15 01 01; Masa del elemento 1 kg; Volumen 0.001333 m3
- embalaje: re170201 Madera. (componente de residuo); rendimiento 0.645 kg; Código LER 17 02 01; Masa del elemento 1 kg; Volumen 0.000909 m3
